# R7 Bielefeld
Angebotsaufforderung (GAEB 90, DA83)
DV-Nummer: 25043
Währung: EUR

## Förderanlagen
Datum: 02.02.26

*Hinweis*
01 Allgemeine Baubeschreibung

1.1.  Allgemeines

Auf dem Universitätscampus Bielefeld findet die
bauliche Realisierung der neu gegründeten
medizinischen Fakultät statt. Das neu zu planende
Gebäude, das medizinische Forschungsgebäude
"Tierhaltungsgebäude R7"  ist eines der Gebäude, die
auf dem Medizincampus errichtet werden. In
dem Gebäude sollen Labor- und Haltungsräume zu
Tierforschungszwecken im Bereich der Medizin
und Haltungs- und Brutversuchsräume zur
Verhaltungsforschung von Tierarten im Bereich Biologie
untergebracht werden. Die Labor- und
Verhaltensforschungsbereiche werden durch Büro-,
Seminar-
und Schulungsräume im Erdgeschoss ergänzt.

Im Untergeschoss befinden sich die gemeinsame
Spülküche der Medizin und der Biologie,
Lagerflächen, Quarantäneräume für Tiere und
Technikflächen.

1.2. Städtebauliches Bebauungskonzept

Das Baufeld befindet sich auf der Grenze der
städtischen Campusstruktur im Norden und dem
Teutoburger Wald im Süden.

Das Gebäude R7 bildet den Abschluss des Medizincampus
im Westen und ordnet sich in die
Höhenstaffelung der Campusstruktur ein. Das Gebäude R7
gliedert sich in die Höhenstaffelung der
umliegenden Gebäude ein und bleibt in seiner
Höhenentwicklung unterhalb der Höhe des
Nachbargebäudes R6.

Der Haupteingang des Neubaus befindet sich im Norden
und wird von dem neuen Campusboulevard
aus erschlossen. Die Hanglage des Baufeldes führt
dazu, dass das Gebäude R7 auf der Südseite im
1.OG begangen werden kann. Somit befindet sich der
Logistikeingang im 1.OG des Neubaus und wird
über die neue Straße (der Entwicklungsgang) angedient.
Hier befinden sich auch die Außenvolieren
des Tierhauses, alle Entsorgungscontainer,
Fahrradstellplätze und ein Behindertenparkplatz für das
Gebäude R7.

1.3. Gebäudebeschreibung

Der geplante 6-Geschossige Baukörper ist 22.08 m hoch
(ab OK Gelände = + 142.47 ue. NN), 46,98
m lang, 28,58m breit und fällt unter die Gebäudeklasse
5.

Die Raumhöhen der einzelnen Ebenen sind folgende:
01 (UG): OK Fertigfußboden bis UK Rohdecke: 3,60 m
0 (EG): OK Fertigfußboden bis UK Rohdecke: 3,60 m
1 (1.OG): OK Fertigfußboden bis UK Rohdecke: 3,60 m
2 (2.OG): OK Fertigfußboden bis UK Rohdecke: 5,04 m
3 (3.OG): OK Fertigfußboden bis UK Rohdecke: 3,60 m
4 (4.OG): OK Fertigfußboden bis UK Rohdecke: 3,60 m

In jeder Etage befinden sich drei Schächte, über
welche die Etagen durch die TGA- Gewerke
erschlossen werden. Mit den Schachtnummern
unterscheiden sich die Schachtpositionen in den
Grundrissen. Die Positionen der Schächte vom 2.OG
hinunter bis ins UG unterscheiden sich von den
Schachtpositionen vom 2.OG hinaus bis zum 4.OG. Das
2.OG ist die Technikzentrale, in welcher sich
u.a. die raumlufttechnischen Anlagen (RLT-Anlagen)
befinden.

Untergeschoss: Im nördlichen Bereich des Untergeschoss
befinden sich die Technikräume wie
Hausanschlüsse und die Elektrozentrale. Durch
Einbring- / Revisionsschächte sind die Trafos und die
Netzersatzanlage andienbar. Vom Campusboulevard aus
werden Fernwärme, Mittelspannung und
weitere Medien in das Gebäude eingespeist.Im südlichen
Bereich befinden sich die Spülküche und
dazugehörige Lagerflächen. In der Spülküche findet die
Käfigreinigung und Versorgung mit frischer
Einstreu für das Tierhaus Medizin und Biologie statt.
Für einen etwaigen Austausch der Großgeräte in der
Spülküche ist in der Küchenfassade eine
doppelflügelige Tür eingeplant. Über den
Einbringeschacht der Trafos kann auch die Einbringung
bzw.
Austausch der Großgeräte der Spülküche erfolgen.
Lagerflächen für Käfige, Gitter und Futter befinden
sich unmittelbar gegenüber der Spülküche. Im UG
befinden sich auch zwei Quarantäneräume. Eine
Versorgung mit Tageslicht erfolgt über Lichtschächte.

Erdgeschoss:
Das Erdgeschoss ist die Haupteingangsebene für
Personal, Wissenschaftler und Studenten und wird
vom Campusboulevard aus erschlossen. Im vorderen,
nördlichen Bereich direkt am Eingang befinden
sich Büro-, Seminar- und Schulungsräume sowie
Umkleiden. Dieser Bereich darf mit Straßenkleidung
begangen werden.
Zu den Umkleiden gehört jeweils ein Nassbereich mit 2
Duschen, 2 Waschgelegenheiten und einem
WC.

Im südlichen Bereich des Erdgeschosses sind die
Räumlichkeiten der Bildgebung verortet.
Hier befinden sich das MRT, PET-CT und die molekulare
Bildgebung für Untersuchungen an Tieren.
Angrenzend befinden sich zwei Auswertungsräume und ein
Raum für die MRT-Technik.
Für den PET-CT, MRT und die dazugehörigen
Auswertungsräume, sowie der Haltungsraum S2-Tiere
CT ist ein Strahlenschutz vorgesehen. Hier finden
Untersuchungen an Tieren mit radioaktiven Nukliden
mit einer sehr kurzen Halbwertszeit satt. Für den
MRT-Raum ist in der westlichen Fassade eine
Einbringöffnung geplant.

Angrenzend an dem Bereich der Bildgebung sind zwei
weitere Haltungsräume und ein OP-Raum
geplant. Für das Personal steht im EG ein
Aufenthaltsraum zur Verfügung. Auch der Raum für
Tierkadaver befindet sich im EG. Auf der Ebene
befinden sich ausreichend WC-Anlagen gem. ASR für
die anwesenden Personen (Mitarbeiter und Studenten).

1. Obergeschoss:
Das 1.OG ist die Hauptfunktionsebene der Medizin und
ist ausschließlich in Bereichskleidung und
weiterer Schutzkleidung (Haube, Mundschutz etc.) zu
betreten.
In drei nord-süd ausgerichteten Raumschienen sind 16
Haltungs-, Labor- und OP-Räume angeordnet.
Diese werden durch Versorgungslager ergänzt. Die
rechte und mittlere Raumschienen sind
Laborbereiche in S1-Qualität. Die linke Raumschiene
beherbergt Funktions- und Haltungsräume in
S2-SPF-Qualität.
Über eine Personalschleuse wird der S1 - Bereich
betreten.

Alle Güter werden über die südliche Schleusenzone
eingebracht. Hier sind ein Autoklav und eine
H2O2-Kammer geplant. Nach Sterilisierung der Güter
werden diese in den geplanten Lagerflächen
untergebracht. Zusätzliche Lagerflächen sind im
Flurbereichen zwischen den Zugangstüren der
Funktionsräume vorgesehen. Auch eine Schleuse für die
Übergabe der Tiere ist vorhanden.

Der S2-Bereich kann nur über den mittleren Flur
betreten werden und über dem linken Flur an der
West-fassade verlassen werden. Dadurch wird das
"Einbahnstraßenprinzip" sichergestellt.
Betritt man die S2-Räume auf der linken Seite, ist ein
Zurück in den S1-Bereich (mittlerer Flur) nicht
mehr gestattet. Alle Personen und Güter verlassen den
S2-Bereich, wie zuvor beschrieben, über den
äußersten linken Flur. Material wird autoklaviert,
damit sichergestellt wird, dass ggf. gefährliche
Mikroorganismen den S2-Bereich nicht verlassen.
Das Personal kann über eine Abwurfkammer den
S2-Bereich verlassen, um in die Personalschleuse zu
gelangen. Im Vorflur zu den Personalschleusen sind
ausreichende WCs fürs Personal geplant. Auch
der Personalaufenthaltsraum ist von dem externen
Vorflur aus zu erreichen.

Im 1.OG ist weiterhin die Krankenstation zur Aufnahme
von kranken und verletzten Tieren aus der
Biologie oder aus dem Bereich der Außenvolieren
verortet.
Durch die Lage unmittelbar am Gebäudezugang im 1.OG
können die Tierpfleger der Biologie die
Krankenstation besuchen, ohne den Bereich der Medizin
zu betreten.

Von dem südlichen Zugang im 1.OG erfolgt auch die Ver-
und Entsorgung des Tierhauses. Um eine
Kontamination von außen zu vermeiden, muss eine
Desinfektion der Flächen gemäß Hygienekonzept
nach jeder Anlieferung erfolgen.

2. Obergeschoss:
Dieser Ebene ist ausschließlich zur Unterbringung der
Lüftungstechnik für die Ebenen des Tierhauses
vorbehalten. Auch die Kältezentrale befindet sich auf
dieser Ebene.

3. und 4. Obergeschoss:
Im äußeren Ring an den Fassaden sind Volieren,
Haltungs- und Brutversuchsräume mit
Tageslichtbedarf angeordnet. Teilweise befinden sich
im 3.OG auch größere Raumeinheiten im
äußeren Ring zur Unterbringung von Aquarien und
Terrarien.

In der Mittelzone sind teilweise die
Brutversuchsräume, alle Klimakammern und Technikflächen
untergebracht. Den Klimakammern sind Schleusen
vorgeschaltet, um Temperaturverluste in den
Klimakammern während den Arbeitsgängen in den Kammern
zu vermeiden. Die Schleusen dienen
zusätzlich auch als Arbeitszonen für die Ver- und
Entsorgung der Käfige / Behälter in den
Klimakammern und ggf. für Untersuchungen an den Tieren.
Je Ebene sind im Süden in unmittelbarer Nähe des
Aufzuges ein Versorgungslager und ein Gerätlager
geplant. Auf beiden Ebenen ist eine ausreichende
Anzahl an Personal-WCs vorgesehen. Des Weiteren
sind je Ebene ein Behinderten WC verortet. Das Beh.-WC
im 4.OG ist mit einer Dusche versehen.
Der Aufenthaltsraum für Tierpfleger befindet sich im
3.OG auf der Nordseite.

Dach:
Das Gebäude erhält auf Teilflächen des Daches eine
extensive Dachbegrünung und Photovoltaik.
Die Rückkühler werden aus optischen Gründen
eingehaust, um einen direkten Blick aus
höhergelegenen Bereichen (z.B. Wertherstraße) auf die
Rückkühler zu verhindern.

Fassade:
Das Gebäude wird mit einer vorgehängten hinterlüfteten
Streckmetallfassade aus Aluminium auf
thermisch getrennter Unterkonstruktion ausgeführt. Das
Streckmetall wird eloxiert. Farbe Aluminium
Natur.
Die Wärmedämmung wird mittels einer Unterspannbahn vor
Witterung sowie optisch geschützt.

Die beiden Ebenen der Medizin sind optisch zu einer
Einheit zusammengefasst. Ebenso die beiden
oberen Ebenen der Biologie. Die Technik befindet sich
als überhöhtes Geschoss in der Mitte.
Durch die beschriebene Gestaltung wirkt die Höhe der
Technikebene weniger dominant und fügt sich
besser in die Gesamtgestaltung der Fassade ein. Auch
die Fenster werden optisch als große
Öffnungen über zwei Geschosse zusammengefasst und
passen in Ihrer Proportion besser in die
Fassadengestaltung.
Wirtschaftliche Ausbildung der Aluminiumfenster mit
Sonnen-/Wärmeschutzverglasung in filigraner
Bauweise als durchgängige und gleichbleibende
Fensterbänder je Geschoss. Ausbildung einer
vorgesetzten Lisene als Sonnenschutzführung sowie als
Gestaltungsbestandteil, integrieren sich
technisch wie optisch einheitlich in die Fassade. Die
Fensterbänke außen sind ebenfalls technisch wie
optisch in das Gesamtkonzept integriert. Durch diese
Kombination über den Brüstungsbereich hinweg,
wirkt die Fassade homogen und wird optisch vertikal
über zwei Geschosse verbunden. Technische
Bestandteile wie Sonnenschutz sind durchgängig hinter
den Brüstungsblechen und der vorgehängten
hinterlüfteten Streckmetallfassade eingesetzt. Die
opaken Anteile der vorgehängten hinterlüfteten
Fassade sind mit dem Streckmetall belegt, lediglich im
Brüstungsbereich zwischen den Fenstern
geschlossen.

Die L-Förmig, um die Gebäudeecken geführten,
Fassadenöffnungen sind an Stellen positioniert wo
Belichtung der Räume, ausgerichtete Ausblicke oder der
Zugang zum Gebäude es erforderlich
machen.

Das Treppenhaus im Bereich Erd- und 1.Obergeschoss
erhält eine statisch optimierte Aluminium
Pfosten-Riegel-Fassade mit Stahleinschüben über zwei
Geschosse. Treppenhausfenster sind geplant
und werden in gleicher Bauweise von dem Streckmetall
überdeckt.
Durch die offene Gestaltung des Treppenhauses auf der
Nordseite und übers Eck auf der Ostseite wird
der Haupteingang des Tierhaltungsgebäudes markiert.

1.4. Tragwerksbeschreibung
Das Gebäude R7 wurde als Stahlbetonkonstruktion in
Skelettbauweise geplant. Dabei wurde die
Anzahl der tragenden Wände auf ein für die Aussteifung
des Gebäudes sowie Gebäudenutzung
notwendiges Mindestmaß begrenzt und es wurden dazu
vorwiegende Wände verwendet, die
unabhängig vom Tragwerk bspw. für Treppenhäuser,
Aufzugsschächte, Brandwände oder
TGA-Schächte ohnehin vorhanden sein werden.

Als Deckensystem wurde eine Flachdecke gewählt, da
diese eine einfache Anordnung der
TGA-Installationen und einfache Anschlüsse der nicht
tragenden Trennwände ermöglicht. Die
Spannweiten sind typisch mit maximal 6,9m festgelegt
worden, wobei an den letzten beiden
Stützenreihen die Spannweite auf 5,75m reduziert wurde.

Die Stützen können weitestgehend von den oberen
Geschossen bis auf die Gründungsebene direkt,
ohne Abfangungen, auf die Bodenplatte durchgeführt
werden.
Die erdberührten Bauteile wie Bodenplatten und
Außenwände im UG und EG werden in WU-Bauweise
ausgeführt.

1.5. Baugrund
- entfällt -

1.6. Grundwasser
- entfällt -

1.7. Geländeniveau
Das Geländeniveau im Umfeld der Baugrube liegt im
Südwesten bei rd. 145,4 m NHN bis
146,2 m NHN und im Nordosten zwischen rd. 143,7 m NHN
und 143,8 m NHN. Im Südwesten soll eine
Baustraße angelegt werden. Nach dem Bau der Straße
kommt das Geländedann auf einer Höhe von
ca. 146,00 m NHN zum Liegen.

1.8. Kampfmittelfreiheit
Durch den Kampfmittelbeseitigungsdienst
Westfalen-Lippe wurde das Baufeld einer
Luftbildauswertung
unterzogen. Entsprechend des Berichts  3705801 -
467/2020 vom 30.03.2020 nebst anliegenden
Lageplan der Luftbildauswertung liegt die Baugrube
einschl. Verbau für das R7 in einem Bereich für
den keine weiteren Überprüfungsmaßnahmen bzw.
Entmunitionierungsmaßnahmen erforderlich sind.
Sollten bei den Erdarbeiten wider Erwarten verdächtige
Gegenstände oder außergewöhnliche
Bodenverfärbungen auftreten sind die Arbeiten aus
Sicherheitsgründen unverzüglich einzustellen, die
örtliche Bauüberwachung des AG und die
Feuerwehrleitstelle oder die Polizei zu
benachrichtigen.

1.9. Baugrube und Verbau
- entfällt -

*Hinweis*
02 Allgemeine Technische Vertragsbedingungen

gemäß DIN 18299 2019 (ATV)

Wenn von dem Auftragnehmer (AN) in den folgenden
Leistungsbeschreibungen die Rede ist, ist von
dem AN dieser hier ausgeschriebenen Leistungen die
Rede. AN anderer Leistungen außerhalb dieses
Leistungsverzeichnisses werden entsprechend mit
Zusätzen beschrieben (bspw.  "AN KG300" für den
Auftragnehmer der Kostengruppe 300, oder "AN
Laborplanung" für den Auftragnehmer der Leistung
Laborplanung).

2.1 Angaben zur Baustelle

2.1.1 Lage der Baustelle, Umgebungsbedingungen,
Zufahrtsmöglichkeiten und Beschaffenheit
der Zufahrt sowie etwaige Einschränkungen bei ihrer
Benutzung
Die Baustelle liegt südlich des Universitätsgeländes
der Universität Bielefeld in der Konsequenz 45b, D
- 33615 Bielefeld. Das Baugrundstück wird über die
Straßen Wertherstraße und Konsequenz
erschlossen.

Parkmöglichkeiten sind außerhalb der Baustelle auf dem
Gelände nicht vorhanden. Firmenfahrzeuge
sind nur temporär im Baustellenbereich zu parken oder
außerhalb des Universitätsgeländes.
Die Zufahrt zur Baustelle ist befestigt.

Vor Antritt der Arbeiten ist eine Liste der auf der
Baustelle beschäftigten- Mitarbeiter*innen dem AG zu
übergeben (Änderungen sind unverzüglich zu benennen)
Nicht benannte MA müssen damit rechnen,
dass ihnen der Zugang verweigert wird. Die Anmeldung
erfolgt gemäß beiliegendem Logistikhandbuch
des AG.

Notwendige Sperrungen von Versorgungs- und
Rettungswegen für spezielle Transport-, Abbruch-,
Sicherungs- und Montagearbeiten sind nur nach
vorheriger Absprache mit der zuständigen
Objektüberwachung und dem AG möglich.

Notwendige Sperrungen von öffentlichen Verkehrsflächen
für spezielle Transport-, Abbruch- und
Sicherungsarbeiten sind nur nach vorheriger Absprache
mit dem zuständigen Stellen der Stadt
möglich.
In diesem Zusammenhang zusätzlich anfallende Kosten
trägt der AN.

Es dürfen keine Lasten über angrenzende Gebäude sowie
über den angrenzenden Fußgänger- und
Straßen Bereich durch Kräne o.ä. geführt werden. Das
Überschwenken der Volieren mit oder ohne
Lasten ist nicht gestattet.

Arbeitszeit/ Wochenendarbeit: siehe hierzu Regelungen
im beiliegenden Logistikkonzept der AG.

Samstags-Arbeiten müssen bis spätestens Mittwochabend
zuvor beim Bauherrenvertretung über die
Objektüberwachung formlos angemeldet werden, um die
Arbeit an der Pforte anzumelden. Bei
Nichtanmeldung erfolgt kein Zugang auf die
Liegenschaft. Bei Arbeiten, die Rückwirkungen auf
Bestandsgebäude oder bestehende technische Anlagen
haben sind die Vorgehensweise gem.
"Hausordnung für Mitarbeiter von Fremdfirmen" des AG
in der aktuellen Fassung zwingend
einzuhalten.

Die Hauptbaustelleneinrichtung wird vom Gewerk
Baustelleneinrichtung gestellt und unterhalten. Der
Abruf der Leistung erfolgt auch Zeitversetzt. Baustrom
und Baubeleuchtung Innen und Außen werden
erst zum Ende der Rohbauphase abgerufen. Interne
Baustelleneinrichtungen obliegen den jeweiligen
Gewerken.

In direkter Nachbarschaft befinden sich weitere
Bauvorhaben der Universität Bielefeld in Bau (R4, R5,
R6).
Mit Einschränkungen aus erhöhtem Liefer- und
Transportaufkommen ist zu rechnen. Sich daraus
ergebende Aufwendungen sind in die Einheitspreise
einzukalkulieren.

Ein übergeordneter Baustellenlogistikplan sowie ein
Logistikkonzept der Baumaßnahmen am Campus
Süd liegen den Anlagen zu diesem LV bei und sind zu
beachten.

2.1.2 Besondere Belastungen aus Immissionen sowie
besondere klimatische oder betriebliche
Bedingungen
In unmittelbarer Nähe werden in den Gebäuden teils
sehr sensible wissenschaftliche Arbeiten mit
chemischen und biologischen Stoffen (Tierhaltung) und
physikalischen Messeinrichtungen
(Experimantalphysik) durchgeführt.

2.1.3 Art und Lage der baulichen Anlagen, z.B. auch
Anzahl und Höhe
Siehe Baubeschreibung

2.1.4  Verkehrsverhältnisse auf der Baustelle,
insbesondere Verkehrsbeschränkungen
Anlieferungen von Baumaterial und Baugeräten sind
rechtzeitig vor Ausführungsbeginn gem.
Baulogistikhandbuch des AG anzumelden. Nicht
angemeldete Lieferungen oder Lieferungen ohne
Nennung eines Ansprechpartners zur Entgegennahme durch
den AN können zurückgewiesen werden.

2.1.5 Für den Verkehr freizuhaltende Flächen
Anleiterflächen, sowie sämtliche Zufahrtswege für die
Feuerwehr sind freizuhalten.
Die Baustelle findet innerhalb der für die Baustelle
ausgewiesenen Flächen statt.
Die der Ausschreibung anliegenden BE-Pläne stellen die
Möglichkeiten und zur Verfügung stehenden
Flächen dar und dienen der Orientierung.

Der AN hat einen für seine Belange eigenen
Baustelleneinrichtungsplan zu erstellen und mit der
Objektüberwachung abzustimmen.

2.1.6 Art, Lage, Maße und Nutzbarkeit von
Transporteinrichtungen und Transportwegen, z. B.
Montageöffnungen
Die Erschließung des Gebäudes und der
Materialtransport an die Verwendungsstellen erfolgt
grundsätzlich über die beiden Treppenhäuser an der
Nord- und Südseite des Gebäudes und über die
Flure. Darüber hinaus steht zu einem späteren
Zeitpunkt für die Ausbaugewerke ein Lastenaufzug auf
der Nordseite zur Verfügung.

2.1.7 Lage, Art, Anschlusswert und Bedingungen für das
Überlassen von Anschlüssen für
Wasser, Energie und Abwasser
Für die Dauer der Baumaßnahme werden für die Baustelle
die Medienversorgungen für Wasser und
Elektro vom AG bereitgestellt.

Der Anschlussverteiler Baustrom wird vom AG durch das
Gewerk Baustelleneinrichtung innerhalb der
BE Fläche bereitgestellt. Der Anschluss des
Anschlussverteilers Baustrom erfolgt über die
bauseitige
Trafostation mit ca. 630 kvA durch den AN
Baustelleneinrichtung.
Die bereitgestellte Anschlussleistung beträgt ca. 170
kvA. Für die Bauhauptgewerblichen Leistungen
Hochbau und TGA steht der Baustrom ab
Anschlussverteiler zur Verfügung.
Für den Ausbau werden Hauptverteiler und Etagen- sowie
Steckdosenverteiler zur Verfügung gestellt.

Bauwasser wird ebenfalls vom AG durch das Gewerk
Baustelleneinrichtung innerhalb der BE
bereitgestellt. Der zur Verfügung gestellte Hydrant
liegt auf der gegenüberliegenden Straßenseite der
Erschließungsstraße. Der AN Baustelleneinrichtung wird
das Bauwasser auf die Baustelle und an die
Container führen. Es werden vom AN
Baustelleneinrichtung bis zu 6 Zapfstellen an zwei
zentralen
Stellen außerhalb des Gebäudes zur Verfügung gestellt.

2.1.8 Lage und Ausmaß der dem Auftragnehmer für die
Ausführung seiner Leistungen zur
Benutzung oder Mitbenutzung überlassenen Flächen und
Räume
Plätze für Materialien der AN und Container sind im BE
Plan des AN auszuweisen und mit der
örtlichen Objektüberwachung abzustimmen. Baumaterial
ist im Bereich der Baustelleneinrichtung
gemäß zu treffenden Absprachen im Rahmen der
Baustellenbesprechungen eigenverantwortlich zu
lagern und zu schützen. Das Einrichten von
Mannschaftsunterkünften und Materiallagern in den
Räumen des Gebäudes ist nicht zulässig, ebenso das
Aufstellen von Wohnunterkünften. Der Einbau
von Bautüren, sofern nicht durch die örtlichen
Objektüberwachung veranlasst,  ist ebenfalls strikt
verboten. Bei Zuwiderhandlungen werden die Türen zu
Lasten des Verursachers entfernt und der
Betrag von der nächsten Rechnung in Abzug gebracht.

Auf dem Baufeld R7 stehen nur beschränkt Lager- und
Umschlagsflächen zur Verfügung.
Dieser Umstand ist beim Dispnonieren von
Materiallieferungen zu berücksichtigen.
Geliefertes Baumaterial ist zeitnah zu verbauen.

2.1.9 Bodenverhältnisse, Baugrund und seine
Tragfähigkeit. Ergebnisse von
Bodenuntersuchungen
- entfällt -

2.1.10 Hydrologische Werte von Grundwasser und
Gewässern. Art, Lage, Abfluss,
Abflussvermögen und Hochwasserverhältnisse von
Vorflutern. Ergebnisse von
Wasseranalysen
- entfällt -

2.1.11 Besondere umweltrechtliche Vorschriften
Grundlage zur Bekämpfung von Baulärm ist das
Bundes-Immissionsschutzgesetz (BImSchG).
Baustellen, Baulagerplätze und Baumaschinen sind nicht
genehmigungsbedürftige Anlagen im Sinne
des § 3 Abs. 5 des BImSchG. Beim Betrieb derartiger
Anlagen muss der Anlagenbetreiber nach § 22
Abs.1 Nrn. 1 und 2 BImSchG darauf achten, dass
schädliche Umwelteinwirkungen verhindert werden,
die nach dem Stand der Technik vermeidbar sind und
nach dem Stand der Technik unvermeidbare
schädliche Umwelteinwirkungen auf ein Mindestmaß
beschränkt bleiben.
Ob bei dem Betrieb einer Baustelle schädliche
Umwelteinwirkungen entstehen, wird nach der
Allgemeinen Verwaltungsvorschrift gegen Baulärm (AVV
Baulärm) beurteilt.
An allen Tagen in der Zeit von 20 Uhr bis 7 Uhr sollte
ein besonderer Ruheschutz gelten. Nach § 7
Abs. 1 der Geräte- und Maschinenlärmschutzverordnung -
32. BImSchV - dürfen in Wohn- und
anderen besonders schutzbedürftigen Gebieten
Baumaschinen an Sonn- und Feiertagen gar nicht und
an Werktagen in der Zeit von 18:00 Uhr bis 6:30 Uhr
nicht betrieben werden.

Der Auftraggeber setzt die einzuhaltenden Werte gem.
AVV 3.1.1 Abs. ( f ) zum Schutz gegen
Baulärm,
die Immissionswerte mit 45 dB (A) tagsüber und 35 dB
(A) nachts, fest.
Besonders lärmintensive Arbeiten sind mit der
Objektüberwachung des AG abzustimmen und im
Bauzeitenplan zu vermerken.

2.1.12 Besondere Vorgaben für die Entsorgung, z.B.
Beschränkungen für die Beseitigung von
Abwasser und Abfall
Anfallender Bauschutt und Reste von Arbeitsstoffen
sind arbeitstäglich aufzunehmen und zu
entsorgen. Es müssen Entsorgungsnachweise bei allen
Materialtransporten geführt werden und
müssen dem AG übergeben werden. Die Nachweise sind mit
der genauen Bezeichnung der
Baumaßnahme zu versehen:

Neubau Tierhaltungsgebäude R7, Universität Bielefeld,
Campus Süd
In der Konsequenz 45b, D - 33615 Bielefeld.

Die tägliche Baustellenreinigung sowie die
Müllbeseitigung bzw. -Entsorgung sind gem. VOB/C in die
Einheitspreise einzurechnen. Sollte die Reinigung und
die Müllbeseitigung bzw. Entsorgung
nicht ordnungsgemäß durchgeführt werden, so ist die
Objektüberwachung nach einmaliger fruchtloser
Aufforderung berechtigt, die Reinigung zu Lasten
des/der Verursacher nach vorheriger Ankündigung
und Bekanntgabe der Verursacher, die Reinigung durch
Dritte durchführen zu lassen und die Kosten
bei der
Schlussrechnung in Abzug zu bringen.

2.1.13 - entfällt -

2.1.14 - entfällt -

2.1.15 - entfällt -

2.1.16 Im Bereich der Baustelle vorhandene Anlagen,
insbesondere Abwasser- und
Versorgungsleitungen
Schmutzwasseranschluss der Baucontainer erfolgt am
Anschlussschacht des benachbarten Gebäudes.
 Etwaige Erdarbeiten wie Leitungsgräben für Ver-
und/oder Entsorgungsleitungen der
Baustelleneinrichtungen sind Bestandteil der Leistung
AN Baustelleneinrichtung.

2.1.17 Bekannte oder vermutete Hindernisse im Bereich
der Baustelle, z.B. Leitungen, Kabel,
Dräne, Kanäle, Bauwerksreste und, soweit bekannt,
deren Eigentümer
siehe 2.1.16

2.1.18 Bestätigung, dass die im jeweiligen Bundesland
geltenden Anforderungen zu
Erkundungs- und gegebenenfalls Räumungsmaßnahmen
hinsichtlich Kampfmittel erfüllt
wurden
- entfällt -

2.1.19 Gemäß der Baustellenverordnung getroffene
Maßnahmen
Für die Baumaßnahme hat der AG einen Sicherheits- und
Gesundheitskoordinator (SIGeKo)
beauftragt. Die für die Baumaßnahme vom SiGeKo
aufgestellte Baustellenordnung wird
Vertragsbestandteil.

Der AN hat dafür zu sorgen, dass die Sicherheits- und
Gesundheitsschutzmaßnahmen umgesetzt und
eingehalten werden.

Der AN hat gemäß §26, BGV A1 (DGUV 1) eine
ausreichende Zahl an ausgebildeten Ersthelfern auf
der Baustelle einzusetzen und diese dem SiGeKo zu
benennen. Das Erste-Hilfe-Material ist nach den
Anforderungen des §25 BGV vorzuhalten.

Die Erstellung, der Umbau, die Prüfung und die
Freigabe von Gerüsten erfolgt durch den
Gerüstersteller. Jeder Unternehmer, der Gerüste oder
Teilbereiche benutzen lässt, trägt Verantwortung
dafür, dass sich diese in einem ordnungsgemäßen
Zustand befinden. Er hat das Gerüst vor der
Benutzung auf dessen sichere Funktion durch eine
befähigte Person noch einmal überprüfen zu
lassen. Diese Überprüfung ist
anhand einer Checkliste zu dokumentieren. Werden dabei
Mängel festgestellt, so ist der AG, die
Objektüberwachung sowie der SiGeKo sofort zu
informieren.

Bei groben Verstößen gegen die sicherheitstechnischen
Schutzmaßnahmen oder Verhaltensregeln
werden die betroffenen Personen sofort der Baustelle
verwiesen. Der AN hat umgehend für geeigneten
Ersatz zu sorgen.

2.1.20 Besondere Anordnungen, Vorschriften und
Maßnahmen der Eigentümer (oder der
anderen Weisungsberechtigten) von Leitungen, Kabeln,
Dränen, Kanälen, Straßen, Wegen,
Gewässern, Gleisen, Zäunen und dergleichen im Bereich
der Baustelle.
Einzuhalten ist die Hausordnung der Universität
Bielefeld in der jeweils gültigen Fassung und den
damit verbundenen Auflagen und Einschränkungen.
Hieraus entstehende Mehrkosten sind im Angebot
zu berücksichtigen. Die Hausordnung (FB
Fremdfirmeneinsatz an der Universität Bielefeld) wird
Vertragsbestandteil.

Es gilt ein Verbot von Nahrung- und Getränkeverzehr im
Gebäude. Auch auf Baustellen im
Außenraum gilt Rauchfreiheit.

Anlieferung / Logistik Baustelle:
Einzuhalten ist das Logistikhandbuch des AG in der
jeweils gültigen Fassung und den damit
verbundenen Auflagen und Einschränkungen. Lieferungen
zur Baustelle müssen genau bezeichnet
werden mit Angabe der Baustelle und Nennung eines
Ansprechpartners (des Gewerkes) vor Ort unter
Angabe der Telefonnummer. Eine Annahme durch die
Objektüberwachung oder den Auftraggeber
erfolgt nicht.
Mit Behinderungen durch Fahrzeugverkehr auf dem
Gelände ist zu rechnen.

Der laufende Betrieb des Gesamtareals darf durch den
Baustellenbetrieb nicht beeinträchtigt werden.
Die Baustellenflächen inkl. der Zufahrtsstraße zur
Baustelle (auf der Liegenschaft der HZI) sind täglich
sauber zu halten.  Sollte die Sauberkeit nicht gegeben
sein und der AN nach erster Aufforderung
seiner Pflicht nicht nachkommen, wird der AG zu Lasten
des AN durch eine Drittfirma diese Leistungen
Ausführen lassen und dem AN bei seiner
Rechnungsstellung in Abzug bringen. Die Kosten für die
Sauberhaltung Verkehrsflächen sind in die
Einheitspreise einzurechnen.

Der AN hat für diese Baumaßnahme nach Auftragsvergabe
einen verantwortlichen Mitarbeiter mit
Handynummer zu benennen, der in Ausnahmefällen auch
außerhalb der offiziellen
Arbeitszeiten telefonisch über Handy zu erreichen ist

2.1.21 - entfällt -

2.1.22 - entfällt -

2.1.23 Arbeiten anderer Unternehmer auf der Baustelle
Es befinden sich ständig weitere Gewerke auf der
Baustelle. Bei der Bauausführung kann es
erforderlich sein, dass Arbeiten eines Gewerks
gleichzeitig in verschiedenen Bereichen auszuführen
sind.
Gegenseitige Rücksichtnahme und Achtung der Leistung
anderer ist erforderlich. Der AN hat die
Koordinationspflicht mit anderen Gewerken. Bei
möglichen Gefährdungen anderer Gewerke durch
Arbeiten des AN besteht die unbedingte
Informationspflicht und Abstimmung der gegenseitigen
Aktivitäten. Die Reihenfolge der einzelnen Arbeiten
ist mit der örtlichen Objektüberwachung
abzustimmen. Der AN hat seine Leistungserbringung mit
vorhergehenden und nachfolgenden
Gewerken, die die eigene Leistung technisch berühren,
so abzustimmen, dass die eigene Leistung und
die eigenen Ausführungstermine in Bezug auf
Detailausführungsschritte und Funktionsgerechtigkeit
ordnungsgemäß erfolgen. Die dabei anstehenden
Arbeitsabfolgen, technischen Abhängigkeiten und
zeitlich getrennten Einzelschritte von Teilleistungen
sind bei der Kalkulation zu berücksichtigen.
Behinderungen im Zufahrts- und Baustellenverkehr durch
zeitgleiche Baumaßnahmen auf dem
Campus-Süd-Gelände der Universität Bielefeld sind zu
berücksichtigen.

Alle Konstruktionen sind entsprechend den
Unfallverhütungsvorschriften des Bundesverbandes der
Unfallkassen der öffentlichen Hand BUK sowie der
Berufsgenossenschaft für Gesundheitsdienst und
Wohlfahrtspflege BGW auszuführen und entsprechend zu
kalkulieren.

2.2 Angaben zur Ausführung
Einzelangaben in Ergänzung zu den ATV:

2.2.1 Maschinen und Geräte
Für die Ausführung der Arbeiten sind Maschinen und
Geräte zu verwenden, die dem Stand der
Technik  sowie dem Umweltzeichen der Bundesregierung
"Blauer Engel" entsprechen, nach § 39 der
VBG 1 geprüft sind und die gemäß den einschlägigen
Vorschriften die Lärm- und
Erschütterungsbelästigungen der Anlieger auf ein
Minimum reduzieren.

2.2.2 Gerüste
Arbeits- und Schutzgerüste müssen bezüglich der
verwendeten Bauteile, der Standsicherheit sowie der
Arbeits- und Betriebssicherheit  DIN 4420 Teil 1 - 3
und DIN EN 12810 Arbeits- und Schutzgerüste
entsprechen. Sie sind vor Inbetriebnahme, nach
längeren Arbeitspausen, nach konstruktiven
Veränderungen und nach außergewöhnlichen Einwirkungen
vom Gerüstersteller zu prüfen und
entsprechend zu kennzeichnen.

Für die Einhaltung der Betriebssicherheit und die
bestimmungsgemäße Verwendung der Gerüste ist
jeder Auftragnehmer verantwortlich, dessen
Beschäftigte die Gerüste benutzen. Gerüste dürfen nur
von fachlich qualifizierten und geeigneten Personen
erstellt werden. Parallel mit dem Hochbau werden
Fassadengerüste erstellt.

2.2.3 Bauleitung des Auftragnehmers / Firmenbauleiter
Nach Auftragserteilung hat der AN schriftlich einen
Firmenbauleiter (bevollmächtigten Vertreter) zu
benennen und jeden Personalwechsel in dieser Funktion
schriftlich anzuzeigen. Der Firmenbauleiter ist
Ansprechpartner der Objektüberwachung und
verantwortlich für die Einhaltung der
Unfallverhütungsvorschriften im Fachbereich des
Auftragnehmers.

Der Firmenbauleiter muss täglich auf der Baustelle
anwesend sein und hat an den wöchentlichen
Baubesprechungen teilzunehmen.

Alle Äußerungen des AN müssen in deutscher Sprache
verfasst sein. Der AN verpflichtet sich ferner
dafür zu sorgen, dass ständig weisungsbefugtes
Personal anwesend ist, welches eine fachliche
Verständigung in deutscher Sprache ermöglicht. Kommt
der AN dieser Verpflichtung nicht nach, so ist
der AG berechtigt auf Kosten des AN einen Dolmetscher
hinzuzuziehen.

Der Auftragnehmer ist gehalten, bestens geschultes,
und in Ausführung der beschriebenen Leistungen
erfahrenes und ausgebildetes Personal unter
verantwortlicher Aufsicht abzustellen.

Der AG ist berechtigt, die Qualifikation und
Fertigkeit der eingesetzten Arbeitskräfte zu prüfen und
erforderlichenfalls den Austausch unqualifizierter
oder unerfahrener Arbeitskräfte zu verlangen. Einem
solchen Verlangen ist unverzüglich ohne zeitliche
Verzögerung nachzukommen, dem AG entstehen
dadurch keine zusätzlichen Kosten

2.2.4 Bautagebuch
Der Auftragnehmer ist verpflichtet arbeitstäglich ein
Bautagebuch zu führen und arbeitstäglich, digital
zu übermitteln. Hierin hat er über den Personal- und
Geräteeinsatz, Materiallieferungen, die
Arbeitsleistungen, den Arbeitsfortschritt und über
besondere Vorkommnisse zu berichten. Hierzu
zählen auch Begehungen mit der Berufsgenossenschaft
und dem Gewerbeaufsichtsamt. Dem
Auftraggeber sind alle Unfälle, Erste Hilfe - Fälle
und Schadensfälle unverzüglich mitzuteilen.

Die Mindestanforderungen an das Bautagebuch sind:

fortlaufende Nummerierung
Datum
Temperatur um 7.00 und 16:00 Uhr an windgeschützter
Stelle
Witterungsverhältnisse
Name der beim AN beteiligten Firmen auf der Baustelle
Anzahl und Name der Arbeitnehmer nach Qualifikation
und Firma
Geräte-, Material-, Maschineneinsatz, Großgeräte
ausgeführte Leistung mit Ortsangabe (Geschossen,
Achsen, Höhen, Bauteile)
besondere Maßnahmen und Vorkommnisse, Bedenken,
Hinweise, Behinderungen, Verzüge,
Nachträge
Anweisungen des Auftraggebers und Erfüllungsgehilfen,
Änderungen
Unterschrift des Bauleiters des AN

Eine gesonderte Vergütung hierfür erfolgt nicht. Das
gilt ebenfalls, falls der AN zur Nutzung eines
Bautagebuchs auf einer Projektplattform des AG
aufgefordert wird.

2.2.5 Baubesprechungen
Der Auftragnehmer hat zu den Baubesprechungen, die der
Auftraggeber regelmäßig durchführt, seinen
Projektleiter bzw. im Vertretungsfall, einen
geeigneten bevollmächtigten Vertreter zu entsenden. Die
Besprechungen finden im wöchentlichen Turnus statt.
Eine gesonderte Vergütung hierfür erfolgt nicht.

2.2.6 Termin- und Arbeitsablaufplanung, Balkenplan
Der zeitliche Ablauf der Arbeiten des AN ist durch die
in den besonderen Vertragsbedingungen
festgelegten Vertragstermine festgelegt. Der aktuelle
Bauzeitenplan geht von einem
Zweischichtbetrieb aus.
Der AN ist verpflichtet auf Grundlage dieser
Einzelfristen einen detaillierten Baufristenplan,
einschließlich Kapazitätsplanung, also
leistungsorientiert, über seine vertraglichen
Leistungen zu
erstellen, anhand dessen die Einhaltung der Fristen
gem. der besonderen Vertragsbedingungen
dargelegt und unter Berücksichtigung der
Randbedingungen zum Bauablauf nachgewiesen und
überwacht werden können.

Die Planung soll sich dabei in Abschnitte - hier
etagenweise -  gliedern.
Die Festlegungen des Auftraggebers z. B. zu baulichen
oder terminlichen Koordinierung mit den
übrigen Leistungsbereichen, sind zu berücksichtigen.
Der Baufristenplan ist dem Auftraggeber digital im
Terminplanaustauschformat XML, im *.mpp Format
(MS Project) oder im *.pp Format (PowerProject), und
pdf-Datei, zu übergeben.
Das setzt voraus, dass der AN mit einem
Terminplanungsprogramm arbeitet.

Aus dem Baufristenplan muss hervorgehen, wie die
zeitlichen Vorgaben mit welchen Ressourcen
umgesetzt werden:

- Taktung der einzelnen Bauabschnitte, sowohl vertikal
als auch horizontal, im zeitlichen Bauablauf der
Gesamtmaßnahme,- Vorleistungen Dritter als
Voraussetzung für den Beginn, Schal- und
Bewehrungspläne- Aufmaße, Werkplanung Stahlbau,
Vermessungsarbeiten  - Freigaben, -
Materiallieferfristen, Vorbereitungen, Fertigung
Stahlbau - Leistungsbeginn, getaktet,-
Fertigstellungen,
getaktet

Die Ablaufgeschwindigkeiten und Reihenfolgen müssen
mit den fachlich Beteiligten und den
Fachbauleitungen abgestimmt und sich in den
Gesamtablaufplan einfügen. Die Arbeiten können ggf.
nur abschnittsweise ausgeführt und fertig gestellt
werden. Die Arbeiten sind so zu takten und mit
Ressourcen zu besetzen, dass in mehreren Abschnitten,
Baukörpern, Etagen o.ä. gleichzeitig
gearbeitet werden kann.
Dies betrifft insbesondere auch die dafür
vorzuhaltende Schalung und Arbeitsgerüste.

Teilleistungen sind auch zeitlich versetzt
auszuführen. Die festgelegten Abläufe werden Basis der
Ausführung. Die Einhaltung des vereinbarten
Ablaufplanes ist dem AG durch den AN regelmäßig
schriftlich nachzuweisen und auch im Bautagebuch zu
dokumentieren. Bei Änderungen der
Vertragsfristen oder bei erheblichen Abweichungen von
sonstigen Festlegungen ist der Plan durch den
Auftragnehmer unverzüglich zu überarbeiten.

2.2.7 Planunterlagen/ Übergabe von
Ausführungszeichnungen an den AN
Alle Planunterlagen, Ausführungspläne werden nur
digital als dwg-Format und als PDF-Dateien ohne
Aufbereitung übergeben. Ausdruck und weitere
Vervielfältigung ist Sache des Bieters und in die
Einheitspreise mit einzurechnen. Der AG bezahlt keine
Kopier-/ Druckkosten.

2.2.8 Eignungs- und Güteverweise
Bauaufsichtlich geforderte Prüfzeugnisse, Zulassungen
und Zustimmungen im Einzelfall, einschließlich
der Durchführung bauaufsichtlich geforderter
Güteversuche, geforderte Bescheinigungen über
Werkstoffprüfungen und den dazugehörigen
Prüfprotokollen sowie Produktdatenblätter der
angebotenen Fabrikate hat der AN unaufgefordert und
unverzüglich, spätestens jedoch 7 Werktage
nach Beauftragung der Objektüberwachung des AG
vorzulegen.

2.2.9 Werkplanung
Werkstatt- und Montagepläne sind als pdf-/ und
dwg-Dateien einschl. Planlisten beim AG einzureichen.
Die digitale Übergabe erfolgt über den
Projektaustauschserver des AG. Der Dokumentenschlüssel
des
AG ist zu verwenden

2.2.10 Massen und Maßangaben im LV
Die im LV angegebenen Maße sind nur Richtmaße. Die
genauen Maße ergeben sich aus den
Ausführungsplänen und sind nach Auftragserteilung
örtlich durch den AN zu nehmen.
Sollten Unstimmigkeiten zwischen Planunterlagen und LV
bestehen oder Schwierigkeiten im Bezug auf
die Bauausführung erkennbar sein, so hat der Bieter
den AG unverzüglich davon zu unterrichten.
Bedenken gegen die vorgesehene Bauausführung, die
Konstruktion oder das gewählte Material sind
unverzüglich schriftlich mitzuteilen.
Örtliche Aufmaße sind gemeinsam mit dem Auftraggeber
oder dessen Beauftragten durchzuführen.
Das Zusammenfassen der einzelnen Massen in
Tabellenform erfolgt durch den AN.
Abrechnung und Nachtragsvereinbarungen sind in der
Struktur der Leistungsbeschreibung  zu gliedern.

2.2.11 Wartungs- und Instandhaltungsleistungen
- werden separat in der Leistungsbeschreibung
aufgeführt.

2.2.12 Dokumentation
siehe "03 ZTV - Lieferung von Dokumentationsunterlagen
durch den AN"

2.2.13 Gebrauchsfertige Leistung
Die in den einzelnen Positionen des LV beschriebenen
Leistungen sind immer als gebrauchsfertige
Leistung beschrieben. Dies bedeutet, dass regelmäßig
die fertige Leistung erwartet wird.
Eingeschlossen sind somit auch die Lieferung der
Stoffe nach VOB/C ATV DIN 18299 und alle
Tätigkeiten wie herstellen, montieren, anschließen
usw., die zur restlosen Erfüllung der Leistung
gehören, auch wenn diese nicht ausdrücklich erwähnt
werden. Etwas anderes gilt nur dann, wenn
Leistungen in den Texten ausdrücklich als gesondert zu
erbringen erwähnt sind.

2.2.14 Richtfabrikate / Konstruktionssysteme
Die im Leistungsverzeichnis und in den
Planungsunterlagen geforderten Fabrikate,
Konstruktionen und
Qualitäten können in mindestens gleichwertiger
Ausführung angeboten werden. Der Nachweis der
Gleichwertigkeit ist durch vergleichbare statische und
bauphysikalische Werte,
Konstruktionszeichnungen, Prüfzeugnisse,
Referenzobjekte, Muster usw. bei der Angebotsabgabe zu
erbringen.
Es sind sämtliche Leistungen, Konstruktionsteile,
Befestigungsmaterialien, Kleineisenteile o.ä. die zur
Erstellung einer funktionsfähigen und mängelfreien
Gesamtanlage notwendig bei der Preisbildung zu
berücksichtigen.

Werden im Leistungsverzeichnis Konstruktionssysteme
abgefragt, welche als Komplettsystem
besondere Funktionen erfüllen (bspw. Türsysteme,
Fassadensysteme, Glasdächer o.ä.) sollen, so
dürfen nur Komplettsysteme angeboten werden, bei denen
alle Komponenten einheitlich von einem
Systemhersteller zur Verfügung gestellt werden. Die
Profil-, Zubehör-, Dichtungs- und
Beschlagauswahl muss nach den gültigen Unterlagen des
jeweiligen System-Herstellers erfolgen. Der
Einsatz der genannten Artikel, bezogen von
unterschiedlichen Lieferanten, wird hinsichtlich der
"System-Garantie für die komplett erbrachte Leistung"
ausgeschlossen.

2.2.15 Baulogistikhandbuch des AG
Die Regelungen und Vorgaben des
maßnahmenübergreifenden Baulogistikhandbuchs des  AG
in der
aktuellsten Fassung sind zu berücksichtigen und
Mehraufwendungen in die Einheitspreise
einzukalkulieren.

2.2.16 Digitaler Projektraum für Auftragnehmer (AN)
Die Auftraggeberin stellt fu¨r das Bauvorhaben
unentgeltlich einen digitalen Projektraum der Firma
Poolarserver GmbH bereit, inklusive der fu¨r den AN
unentgeltlichen Online-Einweisung und einem
Support während der üblichen Geschäftszeiten. Der
Auftragnehmer hat sich nach der Einweisung in
die Nutzung und Handhabung des Systems vertieft
einzuarbeiten. Anleitungen zum Einstellen,
Empfangen und Verteilen von Unterlagen sind im
Projektraum hinterlegt.
Der Austausch, projektrelevanter Dokumente, wie z.B.
Bautagebuch, Protokolle, Rechnungen,
Nachträge Werkpläne incl. deren Prüfung über ein
Prüftool, Dokumentation, Revisionspläne etc.
erfolgt ausschließlich u¨ber den oben näher
bezeichneten Projektraum. Für Rechnungen, Nachträge,
VOB Schriftverkehr, Werkplanprüfung etc. ist jeweils
ein Workflow hinterlegt, der die entsprechenden
Bearbeitungs- und Prüffristen regelt und terminiert.
Der Auftragnehmer verpflichtet sich diesen Projektraum
zu nutzen und vorgenannte Unterlagen auf die
Plattform zu laden und darüber zu verteilen. Explizit
vereinbarten Zyklen aus den ATV und BVB sind
zu beachten.
Die von den Parteien einzustellenden Dateien sind nach
einem projektspezifischen Plan- und
Dokumentenschlu¨ssel zu benennen. Dieser
Dateischlüssel ist auf der Projektplattform hinterlegt.
Bei Upload von Dateien erhalten die ausgewählten
Beteiligten eine Benachrichtigung, auch mit einem
Link zum Download bei Bedarf.
Die Zusendung der Zugangsdaten sowie eine
Benutzereinweisung erfolgt im Fall einer
Auftragserteilung umgehend.
Der AN benennt die Personen, die das Bauvorhaben auf
dem Plan- und Dokumentenserver begleiten
und die in den eMail Verteiler aufgenommen werden
sollen. Dazu zählt es auch die Projektleiter,
Planer und sonstigen Beteiligten am Projekt, die über
Aktionen auf der Plattform in Kenntnis gesetzt
werden sollen, zu benennen.

*Hinweis*
03 ZTV - Lieferung von Dokumentationsunterlagen durch
den AN

Leistungen für die Dokumentation, Erstellung
Baubestandsdokumentation erfolgt digital wie folgt
(wenn im LV nicht anders gefordert):

Für die Dokumentation sind alle für den späteren
Betrieb und die Nutzung, sowie für Umbauten,
Instandsetzungen und Instandhaltungen erforderlichen
Einzeldokumente (inkl. Planunterlagen) zu
erbringen.

3.1 Inhaltsverzeichnis
3.1.1 Inhalt der analogen und digitalen Dokumente

3.2 Nachweise zu Bausatz, Bauteil und Bauart
3.2.1 Nachweise zur Ausführung, Überwachung,
Konformität Eigen- und Fremdüberwachung,
 ÜH des Herstellers, ÜZ, CE
3.2.2 Nachweise der Baustoff-, Bauteil- und
Bauartprüfungen
3.2.3 Nationaler und Europäischer Nachweis: abP, abZ,
ZiE, LE (Leistungserklärung), ETA,
abG,  vbG.
3.2.4 Bauprodukte ohne CE-Kennzeichnung:
Übereinstimmung durch Hersteller (ÜHP),
 ÜH des Herstellers, ÜZ durch Zertifizierungsstelle

3.3 Berechnungen
3.3.1 Statische Berechnungen des Auftragnehmers

3.4 Produktdatenblätter, Herstellerverzeichnis
3.4.1 Bauproduktdatenblätter bzw.
Materialdeklarationen: Datenblätter aller bei dem
Bauvorhaben  vom AN verwendeten Materialien.
3.4.2 Technische Merkblätter.
3.4.3 Sicherheitsdatenblätter.
3.4.4 Herstellerverzeichnis, Fabrikatsverzeichnis:
Ersatzteilliste aller verwendeten Produkte mit
 Bezugsquellen.

3.5 Instandhaltungsvorgaben, Pflegehinweise, Wartung
3.5.1 Vorgaben zur Instandhaltung und Pflege,
Reinigungsanleitungen
3.5.2 Bedienungs- und Wartungsanleitungen
3.5.3 Sofern vereinbart: Wartungsverträge
3.5.4 Protokolle der Funktionsprüfungen.

3.6 Prüfprotokolle, Gutachten (soweit sie vom AN zu
erbringen sind)
3.6.1 Prüfberichte, TÜV, DEKRA, Hersteller
3.6.2 Bescheinigungen Sachverständigenprüfungen
3.6.3 Bescheinigungen Sachkundigenprüfungen
3.6.4 Fremdüberwachungsberichte
3.6.5 Haftzugversuche
3.6.6 Lastplattendruckversuche
3.6.7 Güteüberwachung

3.7 Sonstige Protokolle, Nachweise (soweit sie vom AN
zu erbringen)
3.7.1 Protokolle der Inbetriebnahmen
3.7.2 Bautagesberichte gem. ATV
3.7.3 Übergabeprotokolle (Übergabe von Schlüsseln,
Reservematerial etc.).
3.7.4 Einweisungsprotokolle
3.7.5 Entsorgungsnachweise, Zusammenstellung der
Begleit- und Wiegescheine, Aufzeigen
und  Nachweisen der weiteren Verwertungswege.

3.8 Abnahmen, Einweisungen, Übergaben, Erklärungen
3.8.1 VOB Abnahmeniederschrift
3.8.2 Fachunternehmerbescheinigung
3.8.3 Fachunternehmererklärung

3.9 Pläne, Zeichnungen, Schemata, letztgültig
3.9.1 Werk- und Montageplanung
3.9.2 Bestandspläne mit Darstellung aller prüf- und
wartungspflichtigen sowie
wartungsbedürftigen  Anlagen (M = 1:100, 1/50).
3.9.3 Kabelschemata / Klemmpläne (falls elt. Bauteile
verwendet wurden).
3.9.4 Anlagenbeschreibungen, Daten von Geräten,
3.9.5 Unterlagen zu Brandschutz technischer
Anlagenteile,
3.9.6 Unterlagen zu Mess-Steuer, und Regelungsanlagen,
3.9.7 Bestandsunterlagen der Leitungsverlegungen ELT
und HLS, Abnahmeprotokolle der
Grundleitungen
3.9.8 Brandschutzkataster aller eingebauten
Öffnungsverschlüsse

3.10  Foto- und Bilddokumentation
3.10.1  Foto- und Bild-Dokumentation (fachlich-,
technische Fotodokumentation nach
Themenbereichen  sortiert).

Struktur
Sämtliche Dokumente müssen nach dem von der
Auftraggeberin vorgegebenen Dokumentenschlüssel
bezeichnet, eingeordnet und auf die Projektplattform
hochgeladen werden.
Die digitalen Unterlagen sind zusätzlich auf einem
Datenträger zu übergeben.

Form
Das Gesamtpaket der Dokumentation muss vor der Abnahme
so rechtzeitig, mindestens jedoch 2
Wochen vorher, übergeben werden, dass eine Überprüfung
durch die Objektüberwachung vor dem
Abnahmetermin möglich ist. Können aus technischen oder
ablaufbedingten Gründen einzelne
Dokumente nicht vor der Abnahme fertiggestellt werden,
so ist dies rechtzeitig der Objektüberwachung
schriftlich mitzuteilen und die Übergabe dieser
Dokumente abzustimmen.
Verwendbarkeitsnachweise nach den Punkten 2 und 3 sind
vor der Ausführung zu übergeben.

*Hinweis*
04 ZTV - Baustelleneinrichtung AN

4.1 Geltungsbereich und Ausführungsgrundlage

4.1.1 Der sachliche Geltungsbereich ergibt sich ebenso
wie die technische Ausführung grundsätzlich
aus: VOB/C - Allgemeine Technische Vertragsbedingungen
für Bauleistungen (ATV), Allgemeine
Regelungen für Bauarbeiten jeder Art - DIN 18299

4.1.2 Es gelten alle gültigen DIN- und EU-Vorschriften
und gewerkespezifischen und/oder Gewerke
tangierende Regelwerke, die den allgemein anerkannten
Regeln der Bautechnik und den Eingeführten
Technischen Baubestimmungen (ETB) entsprechen.

Für die Baustelleneinrichtung sind von den
einschlägigen Normen insbesondere zu beachten:

DIN EN 60 439-5 - Besondere Anforderungen an
Niederspannungs- Schaltgerätekombinationen, die im
Freien an öffentlich zugängigen Plätzen aufgestellt
werden; Kabelverteilerschränke (KVS) in
Energieversorgungsnetzen. Richtlinien des
Bundesministeriums für Verkehr für die Sicherung von
Arbeitsstellen an Straßen
DIN 18920 - Landschaftsbau; Schutz von Bäumen,
Pflanzenbeständen und Vegetationsflächen bei
Baumaßnahmen

4.1.3 Zusätzlich zu den Empfehlungen und Vorschriften
sind die Richtlinien der Industrie- und
Fachverbände zu beachten. Verarbeitungsrichtlinien der
Hersteller sind zu beachten. Grundsätzlich
gelten vorrangig die Verarbeitungsrichtlinien vor den
DIN- Vorschriften, Abweichungen sind
anzuzeigen.

4.1.4 Sämtliche aus diesen Zusätzlichen Technischen
Vertragsbedingungen (ZTV) und den
Allgemeinen Technischen Vertragsbedingungen (ATV)
resultierenden Kosten sind in die Einheitspreise
einzurechnen, sofern nicht in besonderen Positionen
ausgewiesen.

4.2 Angaben zur Ausführung

4.2.1 Vor Errichtung der Baustelleneinrichtung ist mit
der Bauleitung des AG eine gemeinsame
Begehung der beabsichtigten Nutzung von Bereichen und
Flächen durchzuführen und über den
Zustand ein Protokoll vom AN zu führen.

4.2.2 Vor Beginn der Arbeiten hat sich der AN über den
Verlauf von Leitungen, Kabeln usw. (unter- und
überirdisch) zu informieren. Notwendige Umlegungen
sind rechtzeitig vom Auftragnehmer zu
beantragen. Baustellen- und endgültige Anschlüsse
müssen grundsätzlich zugänglich bleiben und
geschützt werden. Im Zweifel ist vom AN an den AG ein
Hinweis zu geben, erforderlichenfalls ist eine
Festlegung zu treffen.

Die Einrichtung der Baustelle ist so vorzunehmen, dass
die Ver- und Entsorgungsleitungen der
Baumaßnahme rechtzeitig und ohne Behinderung verlegt
werden können.

Werden Leitungen gefunden, die nicht in den Plänen
dargestellt sind, ist dies der BÜ sofort anzuzeigen
und die Arbeit in diesem Bereich bis zur Entscheidung
bezüglich der weiteren Verfahrensweise zu
unterbrechen.
Die entsprechenden Übergabepunkte zum Anschluss an
Wasser und Elektro werden dem AN
rechtzeitig benannt.

4.2.3 Vorhandene Grenzsteine und
Vermessungsmarkierungen sind mit Beginn der Arbeiten
im Zuge
der Baustelleneinrichtung bis zum Räumen der
Baustelleneinrichtung zu sichern.

4.2.4 Die Verkehrsflächen auf dem Baugelände sind
freizuhalten.
Sind Verkehrs-, Versorgungs- und Entsorgungsanlagen im
Bereich der Baumaßnahme vorhanden, sind
die Vorschriften und Auflagen der zuständigen Stellen
zu beachten.

4.2.5 Baustelleneinrichtung auf Grasnarbe oder Humus
ist nicht gestattet. Die Flächen für
Baustelleneinrichtungen werden in Abstimmung mit der
Objektüberwachung genutzt.

4.2.6 Sanitäre Einrichtungen und Waschanlagen und
deren Reinigung werden vom AG gestellt.
Darüber hinaus sind die Anlagen stets sauber und
benutzbar zu hinterlassen außerhalb der
Arbeitszeiten verschlossen zu halten.

4.2.7 Werden durch die Baustelleneinrichtung Rechte
Dritter - insbesondere von Nachbarn - für die
Dauer der Bauarbeiten oder vorübergehend und
kurzfristig beeinträchtigt, ist die örtliche Bauleitung
unverzüglich zu informieren. Das gilt auch im Zweifel
über das Vorliegen von Rechten oder bei zu
vermutenden Beeinträchtigungen.

4.2.8 Die Objektüberwachung des AG ist vor dem
beabsichtigten Auf- und Abbau der
Baustelleneinrichtung oder von wesentlichen Teilen
derselben schriftlich in Kenntnis zu setzen. Soweit
im Zeitraum bis zu 3 Wochen nach dem geplanten
Abschluss der Arbeiten Lagerräume, Baustrom- und
Bauwasseranschlüsse, Hebezeuge, Gerüste sowie sonstige
in Absprache mit dem AN durch Dritte
genutzte Einrichtungen abgebaut werden sollen, bedarf
es der ausdrücklichen Zustimmung des AG.
Nach Abbau der Baustelleneinrichtung sind das dafür
benötigte Gelände bzw. die genutzten baulichen
Anlagen und Gebäude in den ursprünglichen Zustand zu
versetzen, falls nichts anderes vereinbart ist.
Nicht mehr benötigte Teile der Baustelleneinrichtung
sind unverzüglich zu entfernen.

4.2.9 Zur Gewährleistung von Sicherheit und
Gesundheitsschutz sind die Hinweise des Sicherheits-
und Gesundheitsschutzkoordinators (AG) einzuhalten
sowie der Sicherheits- und
Gesundheitsschutzplan zu berücksichtigen.

4.2.10 Bauseitige Hebewerkzeug stehen nicht zur
Verfügung. Sollte der AN solche benötigen, so liegen
diese in seiner Verantwortung und sind entsprechend in
die Einheitspreise einzukalkulieren.
Der Einsatz von Hebezeugen sind vor Ausführung mit der
Bauleitung des AG abzustimmen.
Ein Überschwenken der bestehenden Volieren mit
Kranauslegern ist nicht zulässig.
Entsprechende Begrenzungen der Schwenkbereiche sind
einzukalkulieren.

4.2.11 Der AG beabsichtigt, für die Fassadenarbeiten
ein Fassadengerüst in SW09 mit wandseitigen,
30 cm breiten Konsolausleger und Lastenaufzug
aufzustellen. Die Nutzung des Lastenaufzugs ist mit
den anderen Gewerken abzustimmen.

4.3 Gebühren
4.3.1 Die Aufwendungen / Gebühren für behördliche
Genehmigungen trägt der AG.

*Hinweis*
Aufzugsanlage Beschreibung

Nachfolgend werden die wichtigen Rahmenbedingungen zum
der Angebotsabgabe definiert. Die für die Auslegung
wesentlichen technischen Daten sind in den
Positionsbeschreibungen aufgeführt.

1.) Räumliche Bedingungen

Das Gebäude umfasst insgesamt 6 Ebenen (Ug, EG, 1.OG -
4.OG) Die Raumhöhen der
einzelnen Ebenen sind folgende:
Die Raumhöhen der einzelnen Ebenen sind folgende:
01 (UG): OK Fertigfußboden bis UK Rohdecke: 3,60 m
0 (EG): OK Fertigfußboden bis UK Rohdecke: 3,60 m
1 (1.OG): OK Fertigfußboden bis UK Rohdecke: 3,60 m
2 (2.OG): OK Fertigfußboden bis UK Rohdecke: 5,04 m
3 (3.OG): OK Fertigfußboden bis UK Rohdecke: 3,60 m
4 (4.OG): OK Fertigfußboden bis UK Rohdecke: 3,60 m

2.) Einbringung

Die Transportkosten und Einbringen der Komponenten
sind in
die Positionsebene mit einzukalkulieren. Zur
Einbringung stehen
keine Hilfsmittel wie Kran, Lastenaufzug o.ä. zur
Verfügung.

3.) Schnittstellen

Die nachfolgenden Schnittstellen definieren die
Leistungs- und
Gewährleistungsabgrenzung zum vorbeschriebenen
Leistungsumfang der Fördertechnik.
Die Begleitung und Teilnahme an Baubesprechungen ist
zur
Koordination und Kommunikation mit Hochbauleitung und
Fremdgewerken notwendig und einzukalkulieren. Diese
Leistungen sind zur Fertigstellung der Gesamtleistung
erforderlich und werden nicht gesondert vergütet.

Gerüste und Hebezeuge werden bauseits nicht zur
Verfügung
gestellt. Alle für die Ausführung der in den
Leistungstexten
beschriebenen Leistungen erforderlichen Gerüste (auch
über 2m
Höhe) und Arbeitsbühnen sind mit den angebotenen
Einheitspreisen abgegolten, sofern nicht an anderer
Stelle
explizit beschrieben. Die räumlichen / baulichen
Gegebenheiten
sind hierbei zu beachten. Unklarheiten sind vor Abgabe
eines
Angebotes zu klären.

Hochbau

Im Zuge der Rohbauarbeiten wird der Aufzugsschacht vom
AN
Rohbau mit Rohrhülsen und Lasthaken ausgestattet.
Ankerschienen sind in nachträglicher Dübelmontage
durch den
AN Aufzug zu erstellen.
Die baulichen Vorleistungen des Rohbaus zur
betriebsfertigen
Ausführung der beschriebenen Förderanlage sind
frühzeitig im
Zuge der Erstellung der Werks und Montageplanung zu
prüfen
und zu dokumentieren, dies betrifft auch etwaige
Ausführungen
der Türschwellen. Mängel zu Vorleistungen sind
frühzeitig
aufzuzeigen.

Starkstrom

Die elektrische Spannungsversorgung erfolgt durch den
AN
Starkstrom mit Anschluss am Steuerschrank Aufzug.

5.) Beschreibung

Auf dem Gelände der Universität Bielefeld wird das neue
Gebäude R7 errichtet. Es ist ein Personenaufzug sowie
ein
Lastenaufzug vorzusehen.

Personenaufzug PA:
Für das Neubaugebäude R7 ist ein schwerlast
Personenaufzug
PA nach DIN EN 81-20 vorgesehen.
Die Anlage ist mit Nutzlast 1.600 kg / 21Personen. Der
Aufzug
wird in behindertengerechter Ausführung geplant.

Folgende Abmessungen sind für den Schacht
berücksichtigt:
Schachtbreite: 2.470 mm
Schachttiefe: 3.200 mm
Grubentiefe:  1.650 mm
Schachtkopfhöhe: 3.950 mm

Für die Fahrkabine ergeben sich folgende Abmessungen:
Kabinentiefe KT: 2.400 mm
Kabinenhöhe KH: 2.200 mm
Kabinenbreite KB: 1.400 mm

Die Türabmessungen lauten wie folgt:
Türhöhe TH:  2.100 mm
Türbreite TB: 1.300 mm

Die Förderhöhe der Aufzugsanlage liegt bei ca. 21.24m,
die
Geschwindigkeit bei 1.0 m/s bzw. 1.6 m/s.

Lastenaufzug LA:
Für das Neubaugebäude R7 ist ein Lastenaufzug LA nach
DIN
EN 81-20 vorgesehen.
Die Anlage ist mit Nutzlast 2.000 kg / 26Personen. Der
Aufzug
wird in behindertengerechter Ausführung geplant.

Folgende Abmessungen sind für den Schacht
berücksichtigt:
Schachtbreite: 2.470 mm
Schachttiefe: 3.200 mm
Grubentiefe:  1.650 mm
Schachtkopfhöhe: 3.950 mm

Für die Fahrkabine ergeben sich folgende Abmessungen:
Kabinentiefe KT: 2.700 mm
Kabinenhöhe KH: 2.200 mm
Kabinenbreite KB: 1.500 mm

Die Türabmessungen lauten wie folgt:
Türhöhe TH:  2.100 mm
Türbreite TB: 1.300 mm

Die Förderhöhe der Aufzugsanlage liegt bei ca. 21.24m,
die
Geschwindigkeit bei 1.0 m/s.

Eine Vorrangschaltung innerhalb der Aufzugsanlagen
Lastenaufzug ist mit vorgesehen.

Die Aufzüge werden als maschinenraumlose Aufzüge
ausgeführt.
Notrufsystem (Miete + Aufschaltung), Teleservice über
GSM-Modul und Übernahme der Kommunikationsgebühren
Die Leistung umfasst Lieferung, Installation und
Instandhaltung
eines Notrufgerätes auf Basis eines Mietvertrages für
den
Betrieb des Teleservice. Die Dauer des Mietvertrages
richtet
sich nach der Dauer des Teleservicevertrages.

Weiterhin umfasst die Leistung die Inbetriebnahme von
Teleservice und Aufschaltung auf eine 24 Stunden
besetzte
Notrufzentrale des AN, die Übertragung eines Notrufes
und
anschließende Sprechverbindung zwischen Aufzugskabine
und
Notrufzentrale. Hierdurch gewährleistet der AN die
Befreiung
eingeschlossener Personen nach vereinbartem Alarmplan
(siehe
Meldekette) innerhalb angemessener Zeit gemäß
gesetzlicher
Verordnungen.

Meldekette:
Aufzugskabine - Notrufzentrale Auftragnehmer -
Leitwarte
Universität Bielefeld

Die Aufschaltung des Notrufes erfolgt über ein
Mobilfunknetz.
Der Leistungsumfang beinhaltet die Bereitstellung der
zusätzlichen Hardware auf Mietbasis inklusive
Spezial-SIM-Karte, die Grundgebühr des
Mobilfunkvertrages
sowie alle Datenübertragungskosten.
Bauseits ist kein Telefonanschluss erforderlich.

Außenruftableau: Eingebaut in Türrahmen.

Etagenanzeige: Fahrtrichtungs- und Weiterfahrtanzeigen
über
den Türen in der Türzarge; ohne Fahrkorbstandanzeige;
optional
in Außenruftableau integrierte Anzeigen

Die Steuerung ist in Modulbauweise in den
Aufzugsschacht
integriert. Das Servicemodul wird standardmäßig in der
Türzarge
der frei zugänglichen, obersten Haltestelle angeordnet.

Alle Edelstahloberflächen mustergewalzt nach Wahl des
AG.
Berücksichtigte Materialgüte mind. säureresistentem
Edelstahl.

Fernabschaltung über GLT. Meldungen und Notruf sind
auf die
GLT aufzuschalten.
Der Notruf ist gemäß der aktuellen EN 81-28 auf das
Notrufsystem der Universität Bielefeld aufzuschalten.

Es ist eine Fläche für die Beschilderung und
Orientierung
vorzusehen.

Die Beschilderung erfolgt nach gültigen
DIN-Vorschriften.
Zusätzlich muss auch der Hinweis "Aufzug im Brandfall
nicht
benutzten!" ebenfalls in Englisch aufgeführt sein. "In
Case of
Fire, do not use Elevator!"

Die Aufzugsschächte werden mit einer
Entrauchungsöffnung im
Schachtkopf berücksichtigt.

*Hinweis*
Alle nachfolgend aufgeführten Zeichnungen dienen zur
Unterstützung bei der Kalkulation, auch wenn sie
nicht explizit in den entsprechenden Positionen
erwähnt werden.

1) BAULOGISTIK:
  R7_Baulogistikhandbuch

2) BETREIBERVORGABEN:
 - R7 Betreibervorgaben Elektrotechnik
 - R7 Betreibervorgaben FM.1 (MVT)
 - R7 Betreibervorgaben GA
 - R7 Datenpunkte GA
 - R7 Vordruck Prüfung ortsfeste Betriebsmittel

3) GUTACHTEN:
 -  08.1_Nachweis_EnEV
 -  08.2_Baulicher_Schallschutz
 -  9549-21-BSN_LP4_V02

4) OBJEKTPLANUNG
 - R7-ARC-03-E0.B01-Av20231103-Grundriss Rohbau EG -
M50 - Blatt 1
 - R7-ARC-03-E0.B02-Av20231103-Grundriss Rohbau EG -
M50 - Blatt 2
 - R7-ARC-04-SC.SAA-Av20231103-Schnitte AA - M50
 - R7-ARC-04-SC.SBB-Av20231103-Schnitte BB - M50

5) PLANUNTERLAGEN:
 -  R7-TG6-06-500-Ap00-Aufzugsdetail LA (anonym)
 -  R7-TG6-06-501-Ap00-Aufzugsdetail PA (anonym)
 -  R7-TG6-06-502-Ap00-Kabinendetail LA (anonym)
 -  RR7-TG6-06-503-Ap00-Kabinendetail PA (anonym)

6) WARTUNGSVERTRÄGE:
 -  R7_2025-04-09_Instandhaltungsvertrag Aufzugsanlagen

### Titel 01 Förderanlagen KG 460

#### Untertitel 01.01 KG 461 Aufzugsanlagen

*Hinweis*
Allgemeine Vereinbarungen

Gegenstand der Ausschreibung ist die Herstellung,
Lieferung
und betriebsfertige, mängelfreie Montage von
Seilaufzügen in
Ausführung ohne Triebwerksraum für oben genannten
Gebäude. Maßgebend für die Lieferung und Ausführung der
Leistungen sind die ATV der VOB Teil B und C und die
einschlägigen DIN Normen.

Normenliste

Die Konstruktion, Montage und der Betrieb der zu
liefernden
Aufzüge unterliegen folgenden Normen und Richtlinien:

EN 81-20
EN 81-50
EN 81-28
EN 81-58
EN 81-70
EN 81-71
EN 12015
EN 12016
EN13015
EN 627
AufzugsRL 2014/33/EU
GPSG
BetrSichV ( 2015 ) und alle zugehörigen TRBS
Landesbauordnung
UVV
Arbeitsstättenverordnung
VDI8989
DIN 4102
DIN 8989
DIN EN ISO 25745-1
VDI 6013
VDI 6017
DIN 18299
DIN 18202
sowie allen anderen relevanten Vorschriften und
Gesetzen,
auch wenn diese hier nicht explizit genannt sind. Für
alle
Vorschriften, Gesetze und Normen ist die aktuelle
Version zum
Zeitpunkt der Inverkehrbringung / Abnahme die
Grundlage.

Anforderungen Herstellerauswahl

Als Aufzugsanlagen sind für die Ausschreibung
herstellerunabhängige Aufzüge oder
herstellerspezifische
Aufzüge zugelassen, sofern nachfolgende Bedingungen
durch
den AN erfüllt werden:

1. Sämtliche verschleiß- und wartungsrelevanten Teile
müssen
frei auf dem europäischen Markt erhältlich sein.

2. Alle eingesetzten Produkte müssen erprobte
Serienbauteile
namhafter Hersteller sein.

3. Die Wartung / Instandhaltung der Aufzugsanlagen muss
durch jede beliebige Fachfirma durchführbar sein.

4.Steuerung:
Es ist eine moderne Technologie nach dem "Stand der
Technik" in Mikroprozessortechnik gefordert.
Die Steuerung muss auch Fremdaufzugsfirmen die
Wartungder
Aufzugsanlage ermöglichen.

Anforderungen für standardisierte Aufzugsanlagen

Wird seitens des AN eine standardisierte Aufzugsanlage
angeboten, so ist in den entsprechenden Einheitspreis
die
Anpassung besagter Aufzugsanlage auf die, in der
zugehörigen
Position beschriebene Anlage, einzukalkulieren. Die
Modifikation der standardisierten Aufzugsanlage hat
min. in der
Qualität gleichwertig der ausgeschriebenen
Anforderungen zu
erfolgen und wird nicht gesondert vergütet.

Ausführung

Gefahrenanalyse

Der AN fertigt für etwaige Abweichungen zu den
vorgenannten
Normen / Richtlinien Gefahrenanalysen an und setzt die
Maßnahmen um die Konformität der Aufzüge zu erlagen.

Werk- und Montageplanung

Der AN liefert innerhalb von zwei Wochen nach
Auftragserteilung seine Werk- und Montageplanung auf
Basis
der Planungsunterlagen des Fachplaners.

Bemusterung
Mit Vorlage der Kabinenzeichnungen erfolgt eine
Bemusterung
der Oberflächen, der Anzeigen- und Bedienelemente. Dazu
sind durch den AN entsprechende Handmuster und Fotos
vorzulegen.

Zeichnungen
Zeichnungen sind in folgenden Formaten vorzulegen:
Anlagenzeichnung M 1:50 keine allgemeinen
Dispositionspläne, sondern Projekt bezogene
Anlagenzeichnungen), Darstellung aller Schachtwände
(Abwicklung) mit Lage aller Schachteinbauteilen,
Festlegung
der Mittelachse im Aufzugsschacht, Bemaßung auf NN
Kabine
mit Deckenspiegel M 1:20,Tableaus M 1:2

Das Angebot / Auftrag umfasst die Erstellung von
Revisionsversionszeichnungen. Vor Montagebeginn ist dem
Auftraggeber die Ausführungsversion der Pläne zu
übergeben.
Die Ausführung darf ausschließlich nur auf Basis der
letzten
ohne weiteren Korrekturen erfolgen.

Konstruktion

Die Konstruktion unterliegt den vorgenannten Gesetzen,
Normen und Richtlinien und muss zum Abnahmezeitpunkt
dem
Stand der Technik entsprechen. Der AN liefert seine
Konstruktion, Werk- und Montageplanung entsprechend dem
abzustimmenden Terminplan. Übergabe der Planunterlagen
erfolgt dreifach in Papierform und auf elektronischen
Datenträger als pdf.und dwg.

Fertigung

Die Fertigung erfolgt auf Basis der durch den AG
freigegebenen Konstruktion, Werk- und Montageplanungen,
sowie des Bemusterungsprotokolls.

Montageanleitung

Entsprechend der berufsgenossenschaftlichen
Vorschriften ist
vor Aufnahme der Montagearbeiten dem AG eine
Montageanleitung zu übergeben.

Montage

Die Montage muss durch eigenes, geschultes,
deutschsprachiges Fachpersonal des AN erfolgen. Der AN
benennt einen Montageleiter vor Ort und eine
Sicherheitsfachkraft. Außerdem sind vor Montagebeginn
alle
Monteure namentlich zu benennen. Unbenannte Monteure
haben keinen Zutritt zur Baustelle. Der Einsatz von
Subunternehmer wird ausgeschlossen, in begründeten
Einzelfällen kann dieser nur nach vorheriger
Genehmigung
durch den AG erfolgen.
Die Montage erfolgt unterbrechungsfrei in der
Arbeitszeit
Montag bis Freitag, 7.30 - 17.00Uhr. In
einem Montagetagebuch dokumentiert der AN den
Personaleinsatz und den Montagefortschritt.

Die Montage umfasst ebenfalls:

Abladen und Verbringen aller Materialien an der
Baustelle und
zum Einbauort, es besteht kein Anspruch auf besonderen
Lagerraum. Sollte der AN Hebezeuge, oder andere
Einrichtungen der
Baustelleneinrichtung zum Abladen oder Verbringen
seiner
Materialien auf der Baustelle nutzen wollen, muss er
dies
bilateral mit dem Bereitsteller der
Baustelleneinrichtung
vereinbaren. ggf. dafür anfallende Kosten trägt der AN.

Bereithalten von allen notwendigen Hebezeugen und
Hilfsmitteln zum Transport auf der Baustelle

Ausstattung der Monteure mit PSA

Vollflächige Absicherung aller Aufzugsschachtöffnungen
gemäß UVV, nach Übernahme der Schächte, falls
erforderlich

Kontrolle und Pflege der Montagerüstungen, ab
Übernahme der
Aufzugsschächte,

Lieferung und Montage einer Schachtgrubenleiter

Lieferung der Rüsthölzer, Einbau der Rüstungen

Absturzsicherung an den Schachtzugängen gemäß UVV bis
zur
Übergabe der Schächte an den AN

Verschließen der Spalten zwischen den
Aufzugsschachttüren
und dem Baukörper gemäß Brandschutzvorgaben

Verschließen von Wanddurchbrüchen (Kabeleinführungen in
den Aufzugsschacht) Brandschutz gerecht

Teilnahme an den regelmäßig stattfindenden
Baubesprechungen, auf Einladung

Der AG stellt keine Hilfskräfte/mittel

Auf der Baustelle besteht kein Anspruch auf Lager- und
Aufenthaltsräume, sanitärer Anlagen, oder Hebezeuge
Abschließende Anlagenreinigung / Schachtfeinreinigung
Einpflegung der VA Oberflächen mit VA Pflegemittel

Nebenleistungen des AN

Fachgerechte Entsorgung aller Verpackungsmaterialien.

Bis zum formalen Gefahrenübergang / Ende der Bauzeit
ist die
Leistung des AN durch den AN gegen jegliche
Beschädigung
zu schützen

Lieferung und Anbringung aller notwendigen
Hinweisschilder
(AKS Codierung)

Einweisung von min. drei befähigten Personen

Lieferung von einem Notentriegelungsschlüssel für die
Schachttüren

Lieferung von einem Servicetool (Handterminal, oder
vgl.) zum
Service an den Steuerungen, sollten für die Nutzung
eines
Servicetools irgendwann Updates notwendig sein, sind
diese
dem AG stets unaufgefordert und kostenlos zur
Verfügung zu
stellen

Abnahme

Vor der Abnahme durch die benannte Stelle führt der AN
eine
DGUV V3 durch. Die Messung ist auf dem DGUV V3
Messprotokoll des ZEVH zu dokumentieren.
Die Abnahme zur Inverkehrbringung der Aufzüge erfolgt
durch
eine benannte Stelle. Die Kosten dafür sind im
Angebotspreis
einzurechnen.

Der AN stellt zu seinen Lasten das notwendige
Montagepersonal und Prüfgewichte- / Systeme dazu. Der
Abnahmetermin ist mit dem AG abzustimmen. Der AG behält
sich vor an der Abnahmeprüfung teilzunehmen. Die
Auswahl
der Prüforganisation trifft der AG nach Vorschlag des
AN.

Nach erfolgreicher Abnahme erfolgt die Prüfung vor
Inbetriebnahme durch eine ZÜS. Der AN trägt alle mit
dieser
Prüfung im Zusammenhang stehende Kosten und koordiniert
die Prüfung, stellt alle erforderlichen Dokumente dazu
bereit.

Die Prüfung von Aufzügen muss durch die zugelassenen
Überwachungsstellen (ZÜS) in Deutschland durchgeführt
werden in Übereinstimmung mit der Aufzugsverordnung
(AufzV) und der Betriebssicherheitsverordnung
(BetrSichV)
sowie die TRBS 1201 Teil 4 eine Technische Regel für
Betriebssicherheit (TRBS), wie beispielsweise das
Zweikreis-Bremssystem.

Eventuelle Abnahmemängel sind gemäß Abnahmeprotokoll in
den gesetzten Fristen zu beheben. Die Abarbeitung der
Mängel
ist ausschließlich auf den bei der Abnahme verfassten
Abnahmeprotokollen zu dokumentieren.
Sind auf Grund von AN Mängel Wiederholungsabnahmen
durch die NB, der ZÜS, oder den AG, bzw. dessen
Vertreter
erforderlich, trägt der AN alle in diesem Zusammenhang
tatsächlich entstehenden Kosten. (Fahrtkosten,
Reisezeit,
Spesen, Arbeitskosten).

Vor der LV-Abnahme sind dem AG folgende
Unterlagen/Dokumente zu übergeben:

Revisionsunterlagen (diese müssen dem tatsächlichen
Stand
zum Zeitpunkt der Inbetriebnahme entspreche)
Prüfbuch für den Aufzug
Betriebsanleitung für den Aufzug
Wartungsanleitung für den Aufzug
Gefährdungsbeurteilung gemäß
Betriebssicherheitsverordnung
2015 und Festlegung der Prüffristen (Konzept zur
Anpassung
des Betriebs des Aufzugs an den Stand der Technik ).
Nach einer Einfahrzeit von max. 3 Monaten ist an der
Anlage
eine Fahrqualitätsmessung nach ISO 18738
durchzuführen. Die
Messprotokolle und Grafiken sind dem AG zu übergeben.
Gleichzeitig erfolgt eine Messung der Energie und auf
Basis
der Messergebnisse stellt der AN ein
Energieeffizienzzertifikat
gemäß DIN EN ISO 25745-1 aus. Die Eingruppierung in die
Nutzungskategorie erfolgt auf Basis der tatsächlich in
den
ersten drei Monaten durchgeführten Fahrten
(Fahrtenzähler in
der Steuerung).

Bauseitige Leistungen

Errichten der Aufzugsschächte inkl. der Gerüsthülsen
und
Lasthaken / Hülsen

Stellung der Elektroanschlüsse im Montagebereich der
Aufzugssteuerung gemäß den Vorgaben des AN, Anschließen
der Hauptzuleitung an die Aufzugssteuerung bei
Hilfestellung
durch den Aufzugsbauer.

Potentialausgleichsschiene in der Aufzugsschachtgrube,
Anschließen des Potentialausgleich an die
Führungsschienen
nach Vorgabe des AN Aufzüge bei Hilfestellung durch den
Aufzugsbauer

Bereitstellung von gesicherten Zugängen bis an den
Aufzugsschacht

Einbringen der Kabinenbodenbeläge

Verlegen der Brandmeldeleitungen zum Aufstellungsort
der
Steuerung, kooperatives Auflegen der Signale von der
Aufzugssteuerung zur und von der BMZ gemeinsam mit dem
AN Fördertechnik

Allgemeine Hinweise:

Für alle zentral aufgehängten Kabinen- und
Gegengewichtsführungen sind ölfreie Führungseinlagen,
die
eine Schienenöler benötigen, zu verwenden. Alle
rucksackgeführten Anlagen sind ausschließlich mit
Rollenführungen auszustatten.

Alle im Schacht und verdeckt angeordneten
Stahlbauteile sind
mit einem dauerhaften Korrosionsschutz bzw.
Grundanstrich zu
versehen.

Die Evakuierung des Aufzuges muss in jedem
Belastungszustand ohne elektrische Hilfsenergie
möglich sein.
Arbeiten an Antriebseinheiten darf Verkehrswege im
Gebäude
nicht einschränken.

Es ist keine Mischung von Fabrikaten bei der
Antriebstechnik
und bei den Steuerungen zulässig. Aufzugssteuerungen
müssen für die Aufschaltung auf eine Gebäudeleitstelle
gleichartig und vorbereitet sein.

Der Antrieb und die kraftübertragenden Elemente dürfen
bei
Nennlast nicht im Überlastbetrieb betrieben werden. Der
Antrieb muss Prüflasten heben und er muss sich
selbständig
aus dem Fang ziehen können.

Der Lastenaufzug wird mit der Steuerung für
Gefahrguttransporte hergerichtet. Details der Bedienung
erfolgen in der weiteren Ausführung in Abstimmung mit
dem
Nutzer.

Die Aufzugsanlagen sind behindertengerecht auszuführen.

**01.01.0010 Aufzug PA - Personenaufzug**
Personen-/ Lastenaufzug  Achse A-B/4-5

Leistungsbeschreibung
Es soll ein möglichst energieeffizienter Aufzug zum
Einsatz
kommen. Der Stand By Bedarf soll <= 50W sein, der
Fahrtbedarf <= 0,84 mWh( KG m ).

Antrieb.
Als Antrieb kommt eine getriebelose Maschine mit
Synchronmotor in kompakter Bauform zur Ausführung. Der
Antrieb soll mit einer 2-Kreis-Bremse ausgestattet
sein, die
nach EN81 als Sicherheitsbremse zertifiziert ist,
sodass keine
weitere Einrichtung zur Erfüllung der EN81-20
erforderlich ist.
Die 2-Kreis-Bremse soll ebenfalls EN81-20, UCM
zertifiziert
sein.
Der Antrieb wird ausgerüstet mit einem Impuls- (Dreh)
Geber
zur Rückführung der Antriebsbewegung an den
Frequenzumrichter. (Closed Loop Betrieb).
Der Antrieb ist für 180 Fahrten/Stunde und für
Beschleunigungen von bis zu 0,8 ms² auszulegen. Die
Dimensionierung soll so erfolgen, dass ein Motorlüfter
nicht
erforderlich ist.
Der Antrieb ist im Schachtkopf zu montieren,
vorzugsweise auf
einem Träger der auf den Führungsschienen aufgesetzt
wird.
Zur Schwingungsisolierung werden EL3 Elemente
eingesetzt.

Frequenzumrichter
Die Antriebsmaschine wird durch einen feldorientierten
Frequenzumrichter angesteuert. In Abstimmung mit der
Steuerung und der Schachtkopierung erfolgt die
Einfahrt in die
Zielhaltestellen in Direkteinfahrt, ohne
Schleichfahrt. Der
Datenaustausch mit der Steuerung erfolgt seriell via
CAN
OPEN Lift Schnittstelle / Protokoll.
Der Frequenzumrichter arbeitet intern mit einer
Taktfrequenz,
die eine optimale Abstimmung zwischen Umrichter und
Antrieb
garantiert.
Spannungsnetzschwankungen von +/- 10% dürfen keinen
Einfluss auf das Regelverhalten des Umrichters haben.
Der Frequenzumrichter muss für den Betrieb von
mindestens
fünf Fahrgeschwindigkeiten ausgelegt sein.
Alle Antriebskomponenten sind so aufeinander
abzustimmen,
dass mit dem Umrichter eine Haltegenauigkeit von +/-
3mm
erreicht wird. Die Regelung arbeitet Last unabhängig.
Integrierte Netzdrossel und Netzfilter schließen
rückwirkende
Netzverunreinigungen aus. Ein Bremswiderstand ist
extern
vorzusehen. Der Umrichter verfügt über eine eigene
Fehlerauswertung. Der Frequenzumrichter ist im
Schachtkopf
neben dem Antrieb zu montieren.

Schachtkopierung
Die elektronische Erfassung der Aufzugsposition
erfolgt über
eine absolute Schachtkopierung. Als Wegmesssystem
dürfen
keine mit, offenen, optischen Komponenten eingesetzt
werden.
Wegmesssysteme die durch Drehbewegungen Geräusche
verursachen, dürfen nicht an der Kabine montiert
werden.
Über das Wegmesssystem und das in der
Steuerungssoftware
implementierte Kopierwerk werden die Abschalt und
Verzögerungspunkte, Bündigpositionen sowie die
Nachregulierungspunkte generiert.
Berührungslos arbeitende Schalter (Magnetschalter, oder
Initiatoren werden nur da eingesetzt, wo dies aufgrund
der
Errichtungsnorm unumgänglich ist)

Steuerung
Die Steuerung ist als Microprozessorsteuerung mit
CanOpenLift Schnittstelle (Protokoll und Hardware)
auszulegen. Alle Peripheriegeräte sind durch ein
CanOpenLift
Netzwerk zu verbinden.
Schütze und Relais dürfen nur eingesetzt werden, wenn
dies
auf Grund von Normen und Richtlinien gefordert ist. Der
Prozessor verfügt über ein permanentes Onlinedisplay
mit
Klartextanzeige und Betriebsdatenerfassung. Die
Betriebsdaten
und Fehlermeldungen müssen im Klartext mit Datum;
Uhrzeit,
Fahrtrichtung und Position abrufbar sein. (min. die
letzten 30
Ereignisse). Die Steuerung ist in der Schachttürzarge
in der
obersten Haltestelle zu integrieren. Die Steuerung
beinhaltet
alle erforderlichen Hauptsicherungen, (Abgriff für
Kabinen- und
Schachtlicht mit gesonderter Absicherung) Sicherungen,
abschließbaren Hauptschalter, Schalter, Klemmen etc.

Für alle Kabel ist eine einzelne Zugentlastung
vorzusehen.
Es sind alle nach EN 81-20 erforderlichen
Steuerungsfunktionen zu erfüllen. Außerdem müssen
folgende
Funktionen erfüllt sein:
 - Parkprogramme
 - Rückholsteuerung
 - Minderlast<> Rufschwelle (Lastschwelle und Anzahl
der
zulässigen Rufe erfolgt in Abstimmung mit dem AG zum
Zeitpunkt der Inbetriebnahme) /
  Volllast (wird zum Zeitpunkt der Inbetriebnahme
durch den
AG festgelegt) / Überlast
 - Innenvorzugsfahrt
 - Direkteinfahrt
 - Brandfallevakuierungssteuerung, mit
Hauptevakuierungshaltestelle "E" Ansteuerung über die
BMZ
und Schachtentrauchungssystem
 - Sammelstörmeldung als potentialfreier Wechselkontakt
 - Serielle Datenübertragung zum Fahrkorb
 - Parametrierung vor Ort
 - Datenschnittstelle (Hardware und Software) zur
Aufschaltung
von Datenfernübertragung / Laptop / Drucker
 - Energiesparmodus
 Die einzusetzenden Prozessorsteuerungen verfügen über
einen Energiesparmodus welcher folgende Funktionen
erfüllt:
 - Abschaltung Kabinenlicht
 - Abschaltung Etagenanzeigen
 - Abschaltung Fahrtrichtungsanzeigen
 - Abschaltung von Türsteuergeräten
 - Abschaltung von Frequenzumrichter und
Türsteuergeräten (in vorgegebenen Zeitintervallen, in
eingestellter Zeit nach letzter Fahrt, oder in
Kombination aus
beiden Bedingungen ) Hersteller und Typenbezeichnung
der
Steuerung

Steuerungsart
Die Steuerung arbeitet als
2-Knopf-Gruppen-Sammelsteuerung. Alle Außenrufe werden
unter Berücksichtigung der vorliegenden Innenrufe und
des
Füllgrades der Kabine und der Fahrtsequenz mit
Gewichtung
auf möglichst kurze Wartezeiten gesammelt und bedient.

Notrufsystem
Der Aufzug wird mit einem Notrufsystem ausgerüstet,
welches
den Anforderungen der Normen EN81-20 und EN81-28
entspricht.
Über das Notrufsystem wird mittels einer GSM
Verbindung eine
Kommunikationsstrecke zu einer ständig besetzten
Notrufzentrale des AN aufgebaut, Der Notruf ist
auslösbar
durch Notruftaster in der Kabine, in der Schachtgrube
und auf
dem Fahrkorbdach. Es ist eine Notruffilterung (Aufzug
in Fahrt;
Aufzug in einer Haltestelle/ Türen geöffnet )
vorzusehen und
eine Notrufunterdrückung, einstellbar zwischen 3
-10sek. )
gegen unbeabsichtigtes Betätigen der Notruftaster.
Sofern
erforderlich liefert und montiert der AN eine
GSM-Antenne zur
Sicherstellung der Übertragungsqualität des Notrufs.
Das
Notrufsystem verfügt über einen Störmeldeausgang. Bei
Ausfall des Notrufgerätes führt der Aufzug noch
vorliegende
Fahrbefehle aus. Fährt dann in das Erdgeschoß bleibt
dort mit
geöffneten Türen stehen bis das
Notrufgerätstörungssignal
wieder zurückgesetzt ist. In der Kabine leuchtet
während dieser
Zeit die "Außer Betreibs"-Anzeige

Schachtausrüstung
Es sind alle erforderlichen Stahlträger/ Gerüste zur
Montage
der Antriebsmaschinen und der Umlenkrollen zu liefern
und zu
montieren. Die Lagerung der Träger und Gerüste muss
Körperschall isoliert gegenüber dem Bauwerk erfolgen.
Alle
Lager der Umlenkrollen sind als Gleitlager auszuführen.
Vorrangig sind Kunststoffrollen zu verwenden.
Lieferung und Montage der Führungsschienen für
Fahrkorb und
Gegengewicht mit Nut und Feder, Verbindungslaschen.
Maschinell bearbeitete Oberflächen. Max. zulässige
Lotabweichung der Führungsschienen ist +/-1,5mm.
Schienenbügel sind derart auszulegen, dass
Knickspannungen
durch Gebäudesetzungen ausgeglichen werden.
Verkleidung der Gegengewichtfahrbahn gemäß EN81
Aufsetzpuffer für Fahrkorb und Gegengewicht gemäß EN81,
Ölauffangschalen für alle Führungsschienen,
Schachtgrubenelement Grubenabstiegsleiter gemäß EN81
Gegengewicht bestehend aus Rahmen mit Gleitführungen
und
Öler. Gegengewichteinlagen in erforderlicher Menge.
Fahrkorbrahmen mit Gleitführungen, Bodenrahmen,
Fangvorrichtung Lastwiegeeinrichtung für mindestens
drei
Schaltstufen, Überwachung der Seilspannung aller Seile,
Fehlerauswertung von Schlaffseilsituationen, über das
Bedieninterface der Steuerung einstellbar
Geschwindigkeitsbegrenzer mit Reglerfernauslösung, mit
Begrenzerseil, kontaktüberwachtem
Reglerseilspanngewicht
LED-Band-Schachtbeleuchtung ( blend reduziert ) gemäß
EN81 mit Fernschaltung, Taster an der Steuerung auf dem
Fahrkorbdach und in der Schachtgrube
Elektroinstallation,
gemäß EN81 und VDE 0100, ausgeführt in IP54,geführt in
ausreichend dimensionierten geschlossenen
Kunststoffkabelkanälen. Außerhalb der Kabelkanäle sind
die
Leistungen mit Schutzschläuchen zu versehen, wenn der
Abstand zwischen Kabelkanal und der anzuschließenden
elektrischen Einrichtung mehr als 20cm beträgt. Gleiche
Anforderung besteht für die Elektroinstallation der
Kabine.
Hängekabel zwischen Aufzugssteuerung und Fahrkorb inkl.
Aufhängungen im Schacht und an der Kabine. Das
Hängekabel
wird von der Klemmleiste der Steuerung bis in den
Kabinenklemmkasten durchgängig ausgeführt, ohne
zusätzliche Klemm/Steckverbindungen. Die
Datenübertragung
der Steuerungssignale erfolgt seriell. Im
Spannungsbereich
230V und 24V sind jeweils min. fünf Reserveadern
vorzusehen.
Spezial Aufzugtragseile in ausreichender Anzahl nach
DIN
3051 und 2078, sowie EN81-20. Die Seilenden werden in
einzeln nachstellbaren Seilaufhängungen befestigt Alle
Stahlteile im Schacht erhalten mit Ausnahme der
betriebsbedingten unbehandelten Oberflächen, einen
Korrosionsanstrich. Trenntraversen zwischen den
Schachtteilen
nach statischer Auslegung, inkl. Schachtabtrennung von
der
Grubensohle bis zur Schachtdecke

Anzeige und Bedienelemente
Oberfläche Edelstahl, strukturiert, oder geschliffen /
gekörnt
nach AG Wahl, mit Bedienelementen entsprechend der
Steuerungsart. Kurzhubtaster, mit quadratischer, oder
runder
Bedienfläche mit einer Kantenlänge (Durchmesser) von
56mm.
Rufquittierung mit umlaufendem rotem, oder blauem
Leuchtring. Optional akustische Rückmeldung. Erhabene
Prägung der Taster mit Brailleschrift. Gravur der
Deckplatten
mit "Brandfalltext", bzw. Brandfallpiktogramm. Des
Weiteren
gibt es einen Schlüsseltaster zur gezielten Anholung
des
Aufzugs. Die Befestigung der Deckplatten erfolgt
unsichtbar.
Die Tableaus sind mit geschlossenen
Installationsgehäuse mit
verschlossener Kabeleinführung auszuführen. Montage im
Schachttürrahmen.
 EN81-70 ist hinsichtlich der Ausführung, Anordnung,
Höhe und
Lage der Taster, Anzeigen, Gravuren zu erfüllen. Die
Weiterfahrtsanzeige ist in den Türrahmen zu
integrieren,
Ziffernhöhe ca. 50mm, zu integrieren. Die Deckplatten
sind
analog zu den Deckplatten der Ruftableaus
auszuführen.

Schachttüren
Ausführung der Türen entsprechend Eintrag in der
Anlagenübersicht (siehe beiliegende Planunterlagen).
Oberfläche VA, Oberfläche Korn 240. Werkstoff 1.4301
der
doppelwandigen Türblätter min. 1,5 mm. Die Kämpfer
sind als
geschlossene Kastenkonstruktion auszuführen. Der
Türkämpfer
ist in gekanteter, oder geschweißter Ausführung zu
liefern. Die
Türschwellen aus Alustrangprofil sind so auszulegen,
dass
diese einer Punktbelastung der Schwellen von 25% der
Nennlast dauerhaft standhalten. Die
Schachttürschwellen sind
so auszuführen, dass der Fußbodenbelag direkt (durch
dauerelastische Fuge getrennt) dagegen geführt werden
kann.
Spalte zwischen Türrahmen, Türschwelle und
Schachtwand/Rohboden sind so zu schließen, dass der
bauseitige Bodenbelag ohne besondere Maßnahmen bis an
die
Türschwelle herangezogen und der Anschluss sowie das
Vergießen der Leibungsverkleidungen von außen
ausgeführt
werden können.

Maximal zulässiger Spalt zwischen Schacht- und
Fahrkorbtürschwelle 25 mm.

Die Schachttüren erhalten umlaufenden, rechts, links,
oben ein
Anputzblech aus verzinktem Stahlblech, im
Schwellenbereich
einen Estrichwinkel aus verzinktem Stahlblech.

Durchgehende Laufschienen (Schwellen) in stabiler und
breiter
Ausführung und Befestigung. Die Schwellen sind für eine
häufige Punktlast (Räder) von 2000N zu dimensionieren.
Die
Mindestwandstärke der Schwellen beträgt 5mm.

Die Aufzugssteuerung wird hinter einer abschließbaren
Klappe
in der Türzarge der obersten Schachttür untergebracht.

Bedienkasten - Steuerelektronik in Türzarge (oberste
Haltestelle)
Der Montageort der Steuerung ist fabrikationsabhängig
und
somit Bieterangabe. (Schacht o. Zarge). Die
erforderliche
Revisionseinheit (Rückholsteuerung, Bremslüfthebel,
Hauptschalter usw.) wird hinter einer Klappe in der
Türzarge
der obersten Schachttür untergebracht.
Zur Gewährleistung von Wartungszwecken muss die Klappe
öffenbar ausgeführt werden.
Schmale Aufbau des Bedienkastens mit max. 12cm Tiefe.

Mauerumfassungszargen
Alle Schachttüren sollen Mauerumfassungszargen aus VA,
Oberfläche Korn 240, Werkstoff 1.4301 erhalten. Das
Kopfstück liegt zwischen den Seitenteilen. Es ist eine
Spiegelbreiten von ca. 150mm Breite auszuführen. Die
Fuge
zwischen der Mauerumfassungszarge und dem Baukörper ist
mit farblich abgestimmten Silikon dauerelastisch zu
versiegeln.

Geschwindigkeitsbegrenzer
Es ist ein Geschwindigkeitsbegrenzer, Durchmesser
200mm,
zu liefern und zu montieren. Zum
Geschwindigkeitsbegrenzer
gehört das Begrenzerseil, Reglerspanngewicht mit
Überwachungskontakt.

Fangvorrichtung
Der Aufzug erhält eine Gleitfangvorrichtungen. Die
Fangzangen werden verbunden mit dem Auslösegestänge.
Durch das Auslösegestänge wird der Fangschalter
betätigt.

Kabinentür
Die Kabinentüren entsprechend Eintragungen in der
Anlagenübersicht (siehe beiliegende Planunterlagen).
Sichtbare
Oberflächen VA Korn 240. Werkstoff 1.4301,
Materialstärke der
doppelwandigen Türblätter min. 1,5 mm Die Mitnahme der
Schachttüren erfolgt formschlüssig, mittels
Spreitzschwert. Der
Kabinentürantrieb erfolgt mit einen Frequenz- oder
Gleichstrom
geregelten Motor. An der Türsteuerung sind die
Öffnungs- und
Schließgeschwindigkeiten, sowie die Beschleunigung und
Verzögerung unabhängig voneinander einstellbar. Die
Wegmessung der Tür erfolgt über einen Inkrementalgeber,
nicht Zeitabhängig. Das Türsteuergerät verfügt über
eine
elektronische Schließkraftbegrenzung, einstellbar auf
max.
150N. Die Endschalterlagen werden an die
Aufzugssteuerung übertragen. Die Einstellungen am
Türsteuergerät müssen neben dem OnBoard Bedienteil auch
über Laptop mit Parametrierungsprogramm vorgenommen
werden können. Sofern erforderlich werden die
Kabinentüren
mit Kabinetürzusatzverriegelungen ausgeführt. Die
Fahrkurve
der Türbewegungen sind zu dokumentieren. Der Aufzug
parkt
mit geschlossenen Türen. Es sollen Türkonstruktionen
verwendet werden die im geschlossenen Ruhezustand
abschaltbar sind (Energieeinsparung) Zur
Schließkantenüberwachung wird ein Lichtgitter, mit
mindestens
94 Strahlen verteilt auf mindestens 80% der lichten
Türhöhe,
eingesetzt. Das Lichtgitter darf nicht durch
Fremdlichteinstrahlung beeinträchtigt werden.

Kabine
Die Abmessung der Einschubkabine sind den beiliegenden
Kabinendetails zu entnehmen. Die Kabinenwände werden
hergestellt in Abkantbauweise, aus VA Blechen,
Materialstärke
min. 1,5mm, Werkstoff 1.4301. Oberflächen Korn 240
geschliffen, oder strukturiert. Die Rückseiten werden
großflächig, min. 70% mit Antidröhnmaterial belegt.
Die Kabine
erhält eine umlaufende Sockelleiste. Material VA, ca.
100mm*10mm. Die Fußleiste überdeckt die
Lüftungsschlitze im
Sockelbereich der Kabine. Der Kabinenboden wird
getragen
vom Bodenrahmen. Die Bodenplatte ist aus Stahlblech,
Materialstärke min. 4mm, zu fertigen.
Der Kabinenboden wird abgesenkt zur Aufnahme eines
Belages des Ausbaugewerk (Hochbau).
Die Kabinendecke wird hergestellt auf Stahlblech,
Materialstärke min. 1,5mm, Oberfläche lackiert /
pulverbeschichtet RAL Ton nach AG Wahl, in
Abkantbauweise.
Die Beleuchtung erfolgt mit runden Einbau LED Spots
(alternativ rechteckige Spots), in Vandalen sicherer,
blendfreier
Ausführung mit VA Kranz.
Die Spots werden so geschaltet, dass sie auch als
Notbeleuchtung im Fall von Netzausfall dienen. Die
Lichtstärke
500mm oberhalb des Kabinenbodens soll 100Lux betragen.
Das Kabinendach erhält eine durchgängige Standfläche
aus
Alu Riffelblech.

An den Kabinenseitenwänden und an der Rückwand erhält
die
Kabine zwei Stoßschutzleisten aus Edelstahl, Farbe nach
AG-Wahl. Abmessungen min. 100*20mm. die Befestigung
erfolgt unsichtbar.

Die Kabine wird mit Rückfahrspiegel für
Rollstuhlbenutzer als
Spiegel an der Fahrkorbrückwand. Hierfür wird die
Fahrkorbrückwand mit vorgehängtem Spiegel aus VSG-Glas
an beginnend beim Handlauf, deckenbündig über die
gesamte
Fahrkorbbreite, ausgeführt.
Ebenfalls soll die Fläche zwischen den
Stoßschutzleisten mit
vorgehängtem Spiegel aus VSG-Glas ausgeführt werden.
Spiegelkanten nach Abstimmung mit dem AG.

Die Kabine erhält einen umlaufenden VA Rahmen in ganzer
Kabinenbreite oberhalb Handlaufhöhe mit umlaufenden 5mm
Randabstand.

An den Kabinenseitenwänden erhält die Kabine jeweils
einen
runder Handlauf aus VA, Durchmesser ca. 40mm. Der
Handlauf stößt stumpf gegen die Eingangsschalen und die
Rückwand, bzw. wird vor dem Innenrufpanel mit einem
Bogen
gegen die Seitenwand geführt. Die Befestigungen erfolgt
mittels VA Schwertern unsichtbar.

Schwingungsgedämpfter Einbau der Einsatzkabine in den
Tragrahmen.

Innentableau
Der Aufzug erhält zwei Innentableau´s mit
Kommadotaster für
jede Haltestelle, in baugleicher Ausführung wie in den
Aussentableau`s.Taster für die Hauptzugangsebene mit
erhabener Rosette. Erhabene Prägung der Taster mit den
Etagenbezeichnungen. Weitere Taster für die Funktionen
"Tür
Auf", Tür zu", "Notruf". Schlüsselschalter "
Innenvorzug".
Etagenanzeige und Fahrtrichtungsanzeige mittels 10"TFT
Display, mit Schutzglas EN81-71 Klasse 1 entsprechend.
Auf
dem TFT Display werden das Typenschild"
,"Brandfalltext",
bzw. "Brandfallpiktogramm", "Notrufbedienung" und
"Nichtraucherpiktogramm" "Überlastanzeige" angezeigt.
Das
Innentableau wird ausgeführt als kabinenhohes Panel
flächenbündig zu den übrigen Oberflächen, mit
unsichtbarem
Verschluss und geschlossenen Installationsgehäuse,
Spezialkabeleinführungen und Zugentlastung. Oberfläche
VA
Korn 240. EN81-70 ist hinsichtlich der Ausführung,
Anordnung,
Höhe und Lage der Taster, Etagenanzeigen, Gravuren zu
erfüllen. Das Tableau ist mit einer Sprachansage gemäß
EN
81-70 auszustatten.

Ergänzung Ausstattung Aufzüge:

Vandalismusschutz:
Hoher Schutz gegen Vandalismus (EN 81-71 Kategorie 1)
für
Haltestangen, Kabinenpaneele, Schacht- und
Kabinentüren und
der Tableaus einschließlich der Bedienelemente.

Ausstattung Kabine:
Die Befestigung von Tableaus, Verkleidungen, etc. sind
als
"unsichtbare" Befestigungen auszuführen. Die
erforderliche
Kabinenbelüftung wird NICHT motorisch ausgeführt, es
ist eine
natürliche Belüftung umzusetzen. Die Positionen der
Be- und
Entlüftungsöffnungen sind durch den AN Aufzugsanlagen
zu
definieren.

Kabinendach - Wartungsgeländer:
Ausführung erfolgt als Teleskopschutzgeländer, Endhöhe
Wartung min. 90cm, bzw. nach Angaben Abnahmebehörde.
Höhe Standardfahrbetrieb 45cm. Das Schutzgeländer ist
für
Wartungszwecke händisch ausfahrbar, es ist mittels
elektronischer Sperrschaltung sicher zu stellen, dass
eine
Fahrbetrieb entsprechend nur bei ausgefahrenem
Teleskopschutzgeländer möglich ist.

Schachtgrube:
Leiter für Einstieg in Bereich Unterfahrt durch AN

Folgende potentialfreie Kontakte sind an der
Aufzugssteuerung
für die Abfrage der Haustechnik mit Aufschaltung auf
den
Arbeitsplatz Pförtner / GLT auf einer
separatenSammelschiene
vorzusehen :

- Aufzug-Notruf
- (Sammel-) Störmeldung
- Aufzug RM Sprechen
- Aufzug Sprechen mit Kabine
- Aufzug Schalten EIN
- Aufzug Schalten AUS
- Zeitprogramm
- Fernabschaltung

Ferner ist die Möglichkeit zur Fernwartung
vorzurichten. Der
Leitungsverzug ab Steuerung geschieht bauseitig.

Der Aufzug muss den Anforderungen der TRBS 1115-1
(Cybersicherheit) entsprechen. Diese Technische Regel
für
Betriebssicherheit legt fest, wie eine
Gefährdungsbeurteilung
für Arbeitsmittel, einschließlich Aufzügen,
durchzuführen ist.
Dabei sind alle potenziellen Gefährdungen, die durch
den
Betrieb des Aufzugs entstehen können, zu
identifizieren und zu
bewerten.

Im Lieferumfang der Steuerung müssen ein
Betriebsstundenzähler, ein Fahrtenzähler, ein
Fehlerspeicher
und ein Fehlerdiagnosesystem enthalten sein. Hierfür
ist auf
der Rechnerplatine eine elektronische Anzeige
vorzusehen,
bzw. ein Bedienterminal mitzuliefern.

Der Montageort der Steuerung ist fabrikationsabhängig
und
somit Bieterangabe. (Schacht o. Zarge)
Die erforderliche Revisionseinheit (Rückholsteuerung,
Bremslüfthebel, Hauptschalter usw.) wird hinter einer
Klappe in
der Türzarge der obersten Schachttür untergebracht.
Einstellungen der Grundparameter sind über Tasten in
der
Revisionseinheit oder direkt an der Steuerung bzw.
Regelung
möglich. Falls keine direkten Eingaben möglich sind,
ist mit
jeder Anlage ein Eingabegerät zu liefern.

Die Fahrkurve des Aufzugs muss mit einem
anzuschließenden
Computer individuell programmiert werden können, um
eine
optimale Anpassung an die örtlichen Anforderungen zu
gewährleisten.

Anzubieten ist ein Notstromversorgungsgerät für die
Notbeleuchtung in der Aufzugskabine, für das von der
Kabine
aus zu betätigende Notsignal und für die mitzuliefernde
Gegensprechanlage. Gegensprechanlage mit Anzeige
Gesprächsbereit.

Eine dynamische Brandfallsteuerung muss berücksichtigt
werden.

Sonderfunktionen Steuerung
Nach Betätigen eines Schlüsselschalter (nach Vorgabe
der
Universität Bielefeld) in der Aufzugskabine, werden
alle evtl.
vorliegenden Außen- und Innenfahrbefehle gelöscht und
die
Außensteuerung abgeschaltet. Es werden nur noch
Innenfahrbefehle ausgeführt die nach Betätigung des
Schlüsselschalter gegeben werden.

Technische Anforderungen
Tragfähigkeit: 1.600 kg
Fahrgeschwindigkeit: 1.0 m/s bis 1.6m/s
Förderhöhe: ca. 21,24m
Haltestellen: 6
Zugänge: 6, einseitig übereinander

Türtyp: zentral öffnend
Türbreite: 1300 mm
Türhöhe: 2100 mm

Fahrkorb:
Kabinentyp: Einseitige Beladung
Fahrkorbfläche [BxT]: min.1400 x 2400 mm
Fahrkorbhöhe: 2200 mm

Die Schachtgröße von 2470mm x 3200mm ist bei der Wahl
der
Kabinengröße zu berücksichtigen.
Menge: 1,000 Stk

**01.01.0020 Aufzug LA - Lastenaufzug**
Lastenaufzug 1  Achse G /4-5

Leistungsbeschreibung
Es soll ein möglichst energieeffizienter Aufzug zum
Einsatz
kommen. Der Stand By Bedarf soll <= 50W sein, der
Fahrtbedarf <= 0,84 mWh( KG m ).

Antrieb.
Als Antrieb kommt eine getriebelose Maschine mit
Synchronmotor in kompakter Bauform zur Ausführung. Der
Antrieb soll mit einer 2-Kreis-Bremse ausgestattet
sein, die
nach EN81 als Sicherheitsbremse zertifiziert ist,
sodass keine
weitere Einrichtung zur Erfüllung der EN81-20
erforderlich ist.
Die 2-Kreis-Bremse soll ebenfalls EN81-20, UCM
zertifiziert
sein.
Der Antrieb wird ausgerüstet mit einem Impuls- (Dreh)
Geber
zur Rückführung der Antriebsbewegung an den
Frequenzumrichter. (Closed Loop Betrieb)
Der Antrieb ist für 180 Fahrten/Stunde und für
Beschleunigungen von bis zu 0,8 ms² auszulegen. Die
Dimensionierung soll so erfolgen, dass ein Motorlüfter
nicht
erforderlich ist.
Der Antrieb ist im Schachtkopf zu montieren,
vorzugsweise auf
einem Träger der auf den Führungsschienen aufgesetzt
wird.
Zur Schwingungsisolierung werden EL3 Elemente
eingesetzt.

Frequenzumrichter
Die Antriebsmaschine wird durch einen feldorientierten
Frequenzumrichter angesteuert. In Abstimmung mit der
Steuerung und der Schachtkopierung erfolgt die
Einfahrt in die
Zielhaltestellen in Direkteinfahrt, ohne
Schleichfahrt. Der
Datenaustausch mit der Steuerung erfolgt seriell via
CAN
OPEN Lift Schnittstelle / Protokoll.
Der Frequenzumrichter arbeitet intern mit einer
Taktfrequenz,
die eine optimale Abstimmung zwischen Umrichter und
Antrieb
garantiert.
Spannungsnetzschwankungen von +/- 10% dürfen keinen
Einfluss auf das Regelverhalten des Umrichters haben.
Der Frequenzumrichter muss für den Betrieb von
mindestens
fünf Fahrgeschwindigkeiten ausgelegt sein.
Alle Antriebskomponenten sind so aufeinander
abzustimmen,
dass mit dem Umrichter eine Haltegenauigkeit von +/-
3mm
erreicht wird. Die Regelung arbeitet Last unabhängig.
Integrierte Netzdrossel und Netzfilter schließen
rückwirkende
Netzverunreinigungen aus. Ein Bremswiderstand ist
extern
vorzusehen. Der Umrichter verfügt über eine eigene
Fehlerauswertung. Der Frequenzumrichter ist im
Schachtkopf
neben dem Antrieb zu montieren.

Schachtkopierung
Die elektronische Erfassung der Aufzugsposition
erfolgt über
eine absolute Schachtkopierung. Als Wegmesssystem
dürfen
keine mit, offenen, optischen Komponenten eingesetzt
werden.
Wegmesssysteme die durch Drehbewegungen Geräusche
verursachen, dürfen nicht an der Kabine montiert
werden.
Über das Wegmesssystem und das in der
Steuerungssoftware
implementierte Kopierwerk werden die Abschalt und
Verzögerungspunkte, Bündigpositionen sowie die
Nachregulierungspunkte generiert.
Berührungslos arbeitende Schalter (Magnetschalter, oder
Initiatoren werden nur da eingesetzt, wo dies aufgrund
der
Errichtungsnorm unumgänglich ist)

Steuerung
Die Steuerung ist als Microprozessorsteuerung mit
CanOpenLift Schnittstelle (Protokoll und Hardware)
auszulegen. Alle Peripheriegeräte sind durch ein
CanOpenLift
Netzwerk zu verbinden.
Schütze und Relais dürfen nur eingesetzt werden, wenn
dies
auf Grund von Normen und Richtlinien gefordert ist. Der
Prozessor verfügt über ein permanentes Onlinedisplay
mit
Klartextanzeige und Betriebsdatenerfassung. Die
Betriebsdaten
und Fehlermeldungen müssen im Klartext mit Datum;
Uhrzeit,
Fahrtrichtung und Position abrufbar sein. (min. die
letzten 30
Ereignisse). Die Steuerung ist in der Schachttürzarge
in der
obersten Haltestelle zu integrieren. Die Steuerung
beinhaltet
alle erforderlichen Hauptsicherungen, (Abgriff für
Kabinen- und
Schachtlicht mit gesonderter Absicherung) Sicherungen,
abschließbaren Hauptschalter, Schalter, Klemmen etc.

Für alle Kabel ist eine einzelne Zugentlastung
vorzusehen.
Es sind alle nach EN 81-20 erforderlichen
Steuerungsfunktionen zu erfüllen. Außerdem müssen
folgende
Funktionen erfüllt sein:
 - Parkprogramme
 - Rückholsteuerung
 - Minderlast<> Rufschwelle (Lastschwelle und Anzahl
der
zulässigen Rufe erfolgt in Abstimmung mit dem AG zum
Zeitpunkt der Inbetriebnahme) /
  Volllast (wird zum Zeitpunkt der Inbetriebnahme
durch den
AG festgelegt) / Überlast
 - Innenvorzugsfahrt
 - Direkteinfahrt
 - Brandfallevakuierungssteuerung, mit
Hauptevakuierungshaltestelle "E" Ansteuerung über die
BMZ
und Schachtentrauchungssystem
 - Sammelstörmeldung als potentialfreier Wechselkontakt
 - Serielle Datenübertragung zum Fahrkorb
 - Parametrierung vor Ort
 - Datenschnittstelle (Hardware und Software) zur
Aufschaltung
von Datenfernübertragung / Laptop / Drucker
 - Energiesparmodus
 Die einzusetzenden Prozessorsteuerungen verfügen über
einen Energiesparmodus welcher folgende Funktionen
erfüllt:
 - Abschaltung Kabinenlicht
 - Abschaltung Etagenanzeigen
 - Abschaltung Fahrtrichtungsanzeigen
 - Abschaltung von Türsteuergeräten
 - Abschaltung von Frequenzumrichter und
Türsteuergeräten (in vorgegebenen Zeitintervallen, in
eingestellter Zeit nach letzter Fahrt, oder in
Kombination aus
beiden Bedingungen ) Hersteller und Typenbezeichnung
der
Steuerung

Steuerungsart
Die Steuerung arbeitet als
2-Knopf-Gruppen-Sammelsteuerung. Alle Außenrufe werden
unter Berücksichtigung der vorliegenden Innenrufe und
des
Füllgrades der Kabine und der Fahrtsequenz mit
Gewichtung
auf möglichst kurze Wartezeiten gesammelt und bedient.

Notrufsystem
Der Aufzug wird mit einem Notrufsystem ausgerüstet,
welches
den Anforderungen der Normen EN81-20 und EN81-28
entspricht.
Über das Notrufsystem wird mittels einer GSM
Verbindung eine
Kommunikationsstrecke zu einer ständig besetzten
Notrufzentrale des AN aufgebaut, Der Notruf ist
auslösbar
durch Notruftaster in der Kabine, in der Schachtgrube
und auf
dem Fahrkorbdach. Es ist eine Notruffilterung (Aufzug
in Fahrt;
Aufzug in einer Haltestelle/ Türen geöffnet )
vorzusehen und
eine Notrufunterdrückung, einstellbar zwischen 3
-10sek. )
gegen unbeabsichtigtes Betätigen der Notruftaster.
Sofern
erforderlich liefert und montiert der AN eine
GSM-Antenne zur
Sicherstellung der Übertragungsqualität des Notrufs.
Das
Notrufsystem verfügt über einen Störmeldeausgang. Bei
Ausfall des Notrufgerätes führt der Aufzug noch
vorliegende
Fahrbefehle aus. Fährt dann in das Erdgeschoß bleibt
dort mit
geöffneten Türen stehen bis das
Notrufgerätstörungssignal
wieder zurückgesetzt ist. In der Kabine leuchtet
während dieser
Zeit die "Außer Betreibs"-Anzeige

Schachtausrüstung
Es sind alle erforderlichen Stahlträger/ Gerüste zur
Montage
der Antriebsmaschinen und der Umlenkrollen zu liefern
und zu
montieren. Die Lagerung der Träger und Gerüste muss
Körperschall isoliert gegenüber dem Bauwerk erfolgen.
Alle
Lager der Umlenkrollen sind als Gleitlager auszuführen.
Vorrangig sind Kunststoffrollen zu verwenden.
Lieferung und Montage der Führungsschienen für
Fahrkorb und
Gegengewicht mit Nut und Feder, Verbindungslaschen.
Maschinell bearbeitete Oberflächen. Max. zulässige
Lotabweichung der Führungsschienen ist +/-1,5mm.
Schienenbügel sind derart auszulegen, dass
Knickspannungen
durch Gebäudesetzungen ausgeglichen werden.
Verkleidung der Gegengewichtfahrbahn gemäß EN81
Aufsetzpuffer für Fahrkorb und Gegengewicht gemäß EN81,
Ölauffangschalen für alle Führungsschienen,
Schachtgrubenelement Grubenabstiegsleiter gemäß EN81
Gegengewicht bestehend aus Rahmen mit Gleitführungen
und
Öler. Gegengewichteinlagen in erforderlicher Menge.
Fahrkorbrahmen mit Gleitführungen, Bodenrahmen,
Fangvorrichtung Lastwiegeeinrichtung für mindestens
drei
Schaltstufen, Überwachung der Seilspannung aller Seile,
Fehlerauswertung von Schlaffseilsituationen, über das
Bedieninterface der Steuerung einstellbar
Geschwindigkeitsbegrenzer mit Reglerfernauslösung, mit
Begrenzerseil, kontaktüberwachtem
Reglerseilspanngewicht
LED-Band-Schachtbeleuchtung ( blend reduziert ) gemäß
EN81 mit Fernschaltung, Taster an der Steuerung auf dem
Fahrkorbdach und in der Schachtgrube
Elektroinstallation,
gemäß EN81 und VDE 0100, ausgeführt in IP54,geführt in
ausreichend dimensionierten geschlossenen
Kunststoffkabelkanälen. Außerhalb der Kabelkanäle sind
die
Leistungen mit Schutzschläuchen zu versehen, wenn der
Abstand zwischen Kabelkanal und der anzuschließenden
elektrischen Einrichtung mehr als 20cm beträgt. Gleiche
Anforderung besteht für die Elektroinstallation der
Kabine.
Hängekabel zwischen Aufzugssteuerung und Fahrkorb inkl.
Aufhängungen im Schacht und an der Kabine. Das
Hängekabel
wird von der Klemmleiste der Steuerung bis in den
Kabinenklemmkasten durchgängig ausgeführt, ohne
zusätzliche Klemm/Steckverbindungen. Die
Datenübertragung
der Steuerungssignale erfolgt seriell. Im
Spannungsbereich
230V und 24V sind jeweils min. fünf Reserveadern
vorzusehen.
Spezial Aufzugtragseile in ausreichender Anzahl nach
DIN
3051 und 2078, sowie EN81-20. Die Seilenden werden in
einzeln nachstellbaren Seilaufhängungen befestigt Alle
Stahlteile im Schacht erhalten mit Ausnahme der
betriebsbedingten unbehandelten Oberflächen, einen
Korrosionsanstrich. Trenntraversen zwischen den
Schachtteilen
nach statischer Auslegung, inkl. Schachtabtrennung von
der
Grubensohle bis zur Schachtdecke

Anzeige und Bedienelemente
Oberfläche Edelstahl, strukturiert, oder geschliffen /
gekörnt
nach AG Wahl, mit Bedienelementen entsprechend der
Steuerungsart. Kurzhubtaster, mit quadratischer, oder
runder
Bedienfläche mit einer Kantenlänge (Durchmesser) von
56mm.
Rufquittierung mit umlaufendem rotem, oder blauem
Leuchtring. Optional akustische Rückmeldung. Erhabene
Prägung der Taster mit Brailleschrift. Gravur der
Deckplatten
mit "Brandfalltext", bzw. Brandfallpiktogramm. Des
Weiteren
gibt es einen Schlüsseltaster zur gezielten Anholung
des
Aufzugs. Die Befestigung der Deckplatten erfolgt
unsichtbar.
Die Tableaus sind mit geschlossenen
Installationsgehäuse mit
verschlossener Kabeleinführung auszuführen. Montage im
Schachttürrahmen.
 EN81-70 ist hinsichtlich der Ausführung, Anordnung,
Höhe und
Lage der Taster, Anzeigen, Gravuren zu erfüllen. Die
Weiterfahrtsanzeige ist in den Türrahmen zu
integrieren,
Ziffernhöhe ca. 50mm, zu integrieren. Die Deckplatten
sind
analog zu den Deckplatten der Ruftableaus
auszuführen.

Schachttüren
Ausführung der Türen entsprechend Eintrag in der
Anlagenübersicht (siehe beilegende Planunterlagen).
Oberfläche VA, Oberfläche Korn 240. Werkstoff 1.4301
der
doppelwandigen Türblätter min. 1,5 mm. Die Kämpfer
sind als
geschlossene Kastenkonstruktion auszuführen. Der
Türkämpfer
ist in gekanteter, oder geschweißter Ausführung zu
liefern. Die
Türschwellen aus Alustrangprofil sind so auszulegen,
dass
diese einer Punktbelastung der Schwellen von 25% der
Nennlast dauerhaft standhalten. Die
Schachttürschwellen sind
so auszuführen, dass der Fußbodenbelag direkt (durch
dauerelastische Fuge getrennt) dagegen geführt werden
kann.
Spalte zwischen Türrahmen, Türschwelle und
Schachtwand/Rohboden sind so zu schließen, dass der
bauseitige Bodenbelag ohne besondere Maßnahmen bis an
die
Türschwelle herangezogen und der Anschluss sowie das
Vergießen der Leibungsverkleidungen von außen
ausgeführt
werden können.

Maximal zulässiger Spalt zwischen Schacht- und
Fahrkorbtürschwelle 25 mm.

Die Schachttüren erhalten umlaufenden, rechts, links,
oben ein
Anputzblech aus verzinktem Stahlblech, im
Schwellenbereich
einen Estrichwinkel aus verzinktem Stahlblech.

Durchgehende Laufschienen (Schwellen) in stabiler und
breiter
Ausführung und Befestigung. Die Schwellen sind für eine
häufige Punktlast (Räder) von 2000N zu dimensionieren.
Die
Mindestwandstärke der Schwellen beträgt 5mm.

Die Aufzugssteuerung wird hinter einer abschließbaren
Klappe
in der Türzarge der obersten Schachttür untergebracht.

Bedienkasten - Steuerelektronik in Türzarge (oberste
Haltestelle)
Der Montageort der Steuerung ist fabrikationsabhängig
und
somit Bieterangabe. (Schacht o. Zarge). Die
erforderliche
Revisionseinheit (Rückholsteuerung, Bremslüfthebel,
Hauptschalter usw.) wird hinter einer Klappe in der
Türzarge
der obersten Schachttür untergebracht.
Zur Gewährleistung von Wartungszwecken muss die Klappe
öffenbar ausgeführt werden.
Schmale Aufbau des Bedienkastens mit max. 12cm Tiefe.

Mauerumfassungszargen
Alle Schachttüren sollen Mauerumfassungszargen aus VA,
Oberfläche Korn 240, Werkstoff 1.4301 erhalten. Das
Kopfstück liegt zwischen den Seitenteilen. Es ist eine
Spiegelbreiten von ca. 150mm Breite auszuführen. Die
Fuge
zwischen der Mauerumfassungszarge und dem Baukörper ist
mit farblich abgestimmten Silikon dauerelastisch zu
versiegeln.

Geschwindigkeitsbegrenzer
Es ist ein Geschwindigkeitsbegrenzer, Durchmesser
200mm,
zu liefern und zu montieren. Zum
Geschwindigkeitsbegrenzer
gehört das Begrenzerseil, Reglerspanngewicht mit
Überwachungskontakt.

Fangvorrichtung
Der Aufzug erhält eine Gleitfangvorrichtungen. Die
Fangzangen werden verbunden mit dem Auslösegestänge.
Durch das Auslösegestänge wird der Fangschalter
betätigt.

Kabinentür
Die Kabinentüren entsprechend Eintragungen in der
Anlagenübersicht (siehe beilegende Planunterlagen).
Sichtbare
Oberflächen VA Korn 240. Werkstoff 1.4301,
Materialstärke der
doppelwandigen Türblätter min. 1,5 mm. Die Mitnahme der
Schachttüren erfolgt formschlüssig, mittels
Spreitzschwert. Der
Kabinentürantrieb erfolgt mit einen Frequenz- oder
Gleichstrom
geregelten Motor. An der Türsteuerung sind die
Öffnungs- und
Schließgeschwindigkeiten, sowie die Beschleunigung und
Verzögerung unabhängig voneinander einstellbar. Die
Wegmessung der Tür erfolgt über einen Inkrementalgeber,
nicht Zeitabhängig. Das Türsteuergerät verfügt über
eine
elektronische Schließkraftbegrenzung, einstellbar auf
max.
150N. Die Endschalterlagen werden an die
Aufzugssteuerung
übertragen. Die Einstellungen am Türsteuergerät müssen
neben dem OnBoard Bedienteil auch über Laptop mit
Parametrierungsprogramm vorgenommen werden können.
Sofern erforderlich werden die Kabinentüren mit
Kabinetürzusatzverriegelungen ausgeführt. Die
Fahrkurve der
Türbewegungen sind zu dokumentieren. Der Aufzug parkt
mit
geschlossenen Türen. Es sollen Türkonstruktionen
verwendet
werden die im geschlossenen Ruhezustand abschaltbar
sind
(Energieeinsparung) Zur Schließkantenüberwachung wird
ein
Lichtgitter, mit mindestens 94 Strahlen verteilt auf
mindestens
80% der lichten Türhöhe, eingesetzt. Das Lichtgitter
darf nicht
durch Fremdlichteinstrahlung beeinträchtigt werden.

Kabine
Die Abmessung der Einschubkabine sind den beiliegenden
Kabinendetails zu entnehmen. Die Kabinenwände werden
hergestellt in Abkantbauweise, aus VA Blechen,
Materialstärke
min. 1,5mm, Werkstoff 1.4301. Oberflächen Korn 240
geschliffen, oder strukturiert. Die Rückseiten werden
großflächig, min. 70% mit Antidröhnmaterial belegt.
Die Kabine
erhält eine umlaufende Sockelleiste. Material VA, ca.
100mm*10mm. Die Fußleiste überdeckt die
Lüftungsschlitze im
Sockelbereich der Kabine. Der Kabinenboden wird
getragen
vom Bodenrahmen. Die Bodenplatte ist aus Stahlblech,
Materialstärke min. 4mm, zu fertigen.
Der Kabinenboden wird abgesenkt zur Aufnahme eines
Belages des Ausbaugewerk (Hochbau).
Die Kabinendecke wird hergestellt auf Stahlblech,
Materialstärke min. 1,5mm, Oberfläche lackiert /
pulverbeschichtet RAL Ton nach AG Wahl, in
Abkantbauweise.
Die Beleuchtung erfolgt mit runden Einbau LED Spots
(alternativ rechteckige Spots), in Vandalen sicherer,
blendfreier
Ausführung mit VA Kranz.
Die Spots werden so geschaltet, dass sie auch als
Notbeleuchtung im Fall von Netzausfall dienen. Die
Lichtstärke
500mm oberhalb des Kabinenbodens soll 100Lux betragen.
Das Kabinendach erhält eine durchgängige Standfläche
aus
Alu Riffelblech.

An den Kabinenseitenwänden und an der Rückwand erhält
die
Kabine zwei Stoßschutzleisten aus Edelstahl, Farbe nach
AG-Wahl. Abmessungen min. 100*20mm. die Befestigung
erfolgt unsichtbar.

Die Kabine erhält einen umlaufenden VA Rahmen in ganzer
Kabinenbreite oberhalb Handlaufhöhe mit umlaufenden 5mm
Randabstand.

An den Kabinenseitenwänden erhält die Kabine jeweils
einen
runder Handlauf aus VA, Durchmesser ca. 40mm. Der
Handlauf stößt stumpf gegen die Eingangsschalen und die
Rückwand, bzw. wird vor dem Innenrufpanel mit einem
Bogen
gegen die Seitenwand geführt. Die Befestigungen erfolgt
mittels VA Schwertern unsichtbar.

Schwingungsgedämpfter Einbau der Einsatzkabine in den
Tragrahmen.

Innentableau
Der Aufzug erhält zwei Innentableau´s mit
Kommadotaster für
jede Haltestelle, in baugleicher Ausführung wie in den
Aussentableau`s.Taster für die Hauptzugangsebene mit
erhabener Rosette. Erhabene Prägung der Taster mit den
Etagenbezeichnungen. Weitere Taster für die Funktionen
"Tür
Auf", Tür zu", "Notruf".
Der Notruftaster muss eine erhöhte Umrandung aufweisen.
Schlüsselschalter " Innenvorzug". Etagenanzeige und
Fahrtrichtungsanzeige mittels 10"TFT Display, mit
Schutzglas
EN81-71 Klasse 1 entsprechend. Auf dem TFT Display
werden
das Typenschild" ,"Brandfalltext", bzw.
"Brandfallpiktogramm",
"Notrufbedienung" und "Nichtraucherpiktogramm"
"Überlastanzeige" angezeigt. Das Innentableau wird
ausgeführt
als kabinenhohes Panel flächenbündig zu den übrigen
Oberflächen, mit unsichtbarem Verschluss und
geschlossenen
Installationsgehäuse, Spezialkabeleinführungen und
Zugentlastung. Oberfläche VA Korn 240. EN81-70 ist
hinsichtlich der Ausführung, Anordnung, Höhe und Lage
der
Taster, Etagenanzeigen, Gravuren zu erfüllen. Das
Tableau ist
mit einer Sprachansage gemäß EN 81-70 auszustatten.

Das zweite Innentableau wird als horizontales
Kabinentableau
auf Höhe des Handlaufs ausgeführt. Oberfläche VA Korn
240.
EN81-70 ist hinsichtlich der Ausführung, Anordnung,
Höhe und
Lage der Taster, Etagenanzeigen, Gravuren zu erfüllen.
Das Tableau muss durch zusätzliche edelstahlbügel vor
beschädigung geschützt werden.

Die vorgenannte Ausstattung kann den Kabinendetails
entnommen werden.

Ergänzung Ausstattung Aufzüge:

Vandalismusschutz:
Hoher Schutz gegen Vandalismus (EN 81-71 Kategorie 1)
für
Haltestangen, Kabinenpaneele, Schacht- und
Kabinentüren und
der Tableaus einschließlich der Bedienelemente.

Ausstattung Kabine:
Die Befestigung von Tableaus, Verkleidungen, etc. sind
als
"unsichtbare" Befestigungen auszuführen. Die
erforderliche
Kabinenbelüftung wird NICHT motorisch ausgeführt, es
ist eine
natürliche Belüftung umzusetzen. Die Positionen der
Be- und
Entlüftungsöffnungen sind durch den AN Aufzugsanlagen
zu
definieren.

Kabinendach - Wartungsgeländer:
Ausführung erfolgt als Teleskopschutzgeländer, Endhöhe
Wartung min. 90cm, bzw. nach Angaben Abnahmebehörde.
Höhe Standardfahrbetrieb 45cm. Das Schutzgeländer ist
für
Wartungszwecke händisch ausfahrbar, es ist mittels
elektronischer Sperrschaltung sicher zu stellen, dass
eine
Fahrbetrieb entsprechend nur bei ausgefahrenem
Teleskopschutzgeländer möglich ist.

Schachtgrube:
Leiter für Einstieg in Bereich Unterfahrt durch AN

Folgende potentialfreie Kontakte sind an der
Aufzugssteuerung
für die Abfrage der Haustechnik mit Aufschaltung auf
den
Arbeitsplatz Pförtner / GLT auf einer
separatenSammelschiene
vorzusehen :

- Aufzug-Notruf
- (Sammel-) Störmeldung
- Aufzug RM Sprechen
- Aufzug Sprechen mit Kabine
- Aufzug Schalten EIN
- Aufzug Schalten AUS
- Zeitprogramm
- Fernabschaltung

Ferner ist die Möglichkeit zur Fernwartung
vorzurichten. Der
Leitungsverzug ab Steuerung geschieht bauseitig.

Der Aufzug muss den Anforderungen der TRBS 1115-1
(Cybersicherheit) entsprechen. Diese Technische Regel
für
Betriebssicherheit legt fest, wie eine
Gefährdungsbeurteilung
für Arbeitsmittel, einschließlich Aufzügen,
durchzuführen ist.
Dabei sind alle potenziellen Gefährdungen, die durch
den
Betrieb des Aufzugs entstehen können, zu
identifizieren und zu
bewerten.

Im Lieferumfang der Steuerung müssen ein
Betriebsstundenzähler, ein Fahrtenzähler, ein
Fehlerspeicher
und ein Fehlerdiagnosesystem enthalten sein. Hierfür
ist auf
der Rechnerplatine eine elektronische Anzeige
vorzusehen,
bzw. ein Bedienterminal mitzuliefern.

Der Montageort der Steuerung ist fabrikationsabhängig
und
somit Bieterangabe. (Schacht o. Zarge)
Die erforderliche Revisionseinheit (Rückholsteuerung,
Bremslüfthebel, Hauptschalter usw.) wird hinter einer
Klappe in
der Türzarge der obersten Schachttür untergebracht.
Einstellungen der Grundparameter sind über Tasten in
der
Revisionseinheit oder direkt an der Steuerung bzw.
Regelung
möglich. Falls keine direkten Eingaben möglich sind,
ist mit
jeder Anlage ein Eingabegerät zu liefern.

Die Fahrkurve des Aufzugs muss mit einem
anzuschließenden
Computer individuell programmiert werden können, um
eine
optimale Anpassung an die örtlichen Anforderungen zu
gewährleisten.

Anzubieten ist ein Notstromversorgungsgerät für die
Notbeleuchtung in der Aufzugskabine, für das von der
Kabine
aus zu betätigende Notsignal und für die mitzuliefernde
Gegensprechanlage. Gegensprechanlage mit Anzeige
Gesprächsbereit.

Eine dynamische Brandfallsteuerung muss berücksichtigt
werden.

Sonderfunktionen Steuerung
Nach Betätigen eines Schlüsselschalter (nach Vorgabe
der
Universität Bielefeld) in der Aufzugskabine, werden
alle evtl.
vorliegenden Außen- und Innenfahrbefehle gelöscht und
die
Außensteuerung abgeschaltet. Es werden nur noch
Innenfahrbefehle ausgeführt die nach Betätigung des
Schlüsselschalter gegeben werden.

Technische Anforderungen
Tragfähigkeit: 2.000 kg
Fahrgeschwindigkeit: 1.0 m/s
Förderhöhe: ca. 21,24m
Haltestellen: 6
Zugänge: 6, einseitig übereinander

Türtyp: zentral öffnend
Türbreite: 1300 mm
Türhöhe: 2100 mm

Fahrkorb:
Kabinentyp: Einseitige Beladung
Fahrkorbfläche [B x T]: 1500 x 2700 mm
Fahrkorbhöhe: 2200 mm
Menge: 1,000 Stk

**01.01.0030 Notrufsystem mit GSM**
Notrufsystem für die Aufzugsanlagen

(Miete + Aufschaltung), Teleservice über GSM-Modul und
Übernahme der Kommunikationsgebühren
Die Leistung umfasst Lieferung, Installation und
Instandhaltung
eines Notrufgerätes auf Basis eines Mietvertrages für
den
Betrieb des Teleservice. Die Dauer des Mietvertrages
richtet
sich nach der Dauer des Teleservicevertrages.

Weiterhin umfasst die Leistung die Inbetriebnahme von
Teleservice und Aufschaltung auf eine 24 Stunden
besetzte
Notrufzentrale des AN, die Übertragung eines Notrufes
und
anschließende Sprechverbindung zwischen Aufzugskabine
und
Notrufzentrale. Hierdurch gewährleistet der AN die
Befreiung
eingeschlossener Personen nach vereinbartem Alarmplan
(siehe Meldekette) innerhalb angemessener Zeit gemäß
gesetzlicher Verordnungen.

Meldekette:
Aufzugskabine - Notrufzentrale Auftragnehmer -
Leitwarte
Universität Bielefeld

Die Aufschaltung des Notrufes erfolgt über ein
Mobilfunknetz.
Der Leistungsumfang beinhaltet die Bereitstellung der
zusätzlichen Hardware auf Mietbasis inklusive
Spezial-SIM-Karte, die Grundgebühr des
Mobilfunkvertrages
sowie alle Datenübertragungskosten.
Bauseits ist kein Telefonanschluss erforderlich.

Das GSM-Gerät wird im Schachtkopf bei den jeweiligen
Aufzugsanlagen montiert (Inkl. USV-Pufferung). Die
GSM-Anlage muss auch empfangsschwache Lagen geeignet
sein, weil dadurch die beste Mobilfunknetzverbindung
möglich
ist und hierbei jederzeit optimalen Empfang
gewährleistet wird.

Sofern erforderlich liefert und montiert der AN eine
GSM-Antenne zur Sicherstellung der
Übertragungsqualität des
Notrufs. Das Notrufsystem verfügt über einen
Störmeldeausgang.
Menge: 2,000 Stk

*Hinweis*
Weitere Ausstattung Aufzugsanlage

**01.01.0040 Messung Vibration Bewegung**
Messung ISO 18738-1 der Vibrationen und ruckartigen
Bewegungen des Fahrkorbes durch Erfassen der
Beschleunigungswerte in allen drei Raumachsen,als
Nachweis
für die Einhaltung der vorgegebenen Grenzwerte.
Darstellung
der Messergebnisse in Diagramm- und Tabellenwerten.
Menge: 2,000 psch

**01.01.0050 Koordination mit anderen Gewerken**
Gemeinsamer Funktionstest der Aufzüge einschl.
erforderlicher
Koordinierung mit aufzugsfremden Gewerken:

- Errichter der Brandmeldeanlage zur Inbetriebnahme und
testen der Brandfallsteuerung.
- Errichter der Niederspannungsanlage zum Anschluss der
Aufzugsanlage an das Niederspannungsnetz.

- Errichter der Gebäudeautomation zur Inbetriebnahme
und
testen des Informationsaustausches der Aufzugsteuerung
mit
der übergeordneten Gebäudeautomation und dem
Notrufdrücker.

- Errichter der Telefonanlage zur Inbetriebnahme und
testen
des Aufzugsfernnotrufes. Protokoll über die
erfolgreiche
Inbetriebnahme erstellen.
Menge: 1,000 psch

**01.01.0060 Beschilderung und Schutzfilm**
Beschriftung und Beschilderung der
kompletten Aufzugsanlagenteile
entsprechend den Vorschriften.

Inkl. Aufzug im Brandfall nicht
benutzen-,
in den Etagenbedientableaus graviert
und mit Farbe ausgefüllt, Schriftgröße
sowie Farbe nach Landesbauordnung;
in Kabinentableaus,
weitere Warn- und Hinweiselemente,
soweit gefordert, im Stil der restlichen
Ausführung;
Ausführung in Abstimmung mit AG;

Schutzfilm gegen Graffitispray
Einpflegen aller sichtbaren
Edelstahloberflächen, sodass
Schutzfilm gegen Graffitispray
entsteht.
Menge: 1,000 psch

*Hinweis*
Entrauchungsanlagen

*Hinweis*
Allgemeine Vorbemerkungen

Gemäß der Energieeinsparverordnung besteht die
Forderung,
dass alle Gebäudeumfassungsflächen so auszuführen sind,
dass sie entsprechend dem Stand der Technik dauerhaft
luftundurchlässig sind. Hintergrund für diese
Vorschrift ist die
generelle Zielstellung, unnötige Wärmeenergieverluste
durch
unkontrolliertes Entweichen erwärmter Gebäudeluft über
Permanent-Öffnungen im Aufzugsschachtkopf zu vermeiden.

Gleichzeitig ist gemäß der jeweils gültigen
Landesbauordnung
eine Entrauchung aber auch Lüftung (aus hygienischen
Gründen) des Aufzugsschachtes zu gewährleisten.

Die Arbeiten von der Plattform dürfen nur im
Stillstand des
Aufzuges ausgeführt werden. Die befähigte Person muss
sich
ausweisen (entweder TÜV zertifiziert oder vom
Hersteller des
Aufzuges zugelassen). Der Nachweis muss schriftlich vom
Monteur auf dem Montageauftrag bestätigt werden.

Bei der Montage ist generell ein Mindestabstand zu
allen
beweglichen Teilen von 35 mm einzuhalten.

Bei der Verwendung eines vorhandenen Kabelkanal-Systems
im Aufzugsschacht zur bauseitigen Verkabelung von
RWA-Komponenten, ist das verwendete Kabel in
abgeschirmter Ausführung zu verlegen (Hinweis bei der
Angebotserstellung notwendig!).

Bei Brandabschottung der Durchführung des Ansaugrohres
sowie der Luftrückführung des RAS-Rohrsystems durch
eine
Wand des Aufzugsschachtes, ist die MLAR 4.2.2 zu
beachten.

Herstellung der RWA-Öffnungen erfolgt durch die
Rohbaufirma.
Nach Einbau der RWA-Anlage, ist eine Abnahme von einem
baurechtlich anerkannten Sachverständigen für
RLT-Anlagen
durch den AN zu erwirken.

*Hinweis*
Systembeschreibung

Es ist ein geschlossenes System zur Rauchfreihaltung
und
Belüftung des Aufzugsschachtes, unter Berücksichtigung
der
EnEv und VdS-geprüft zu liefern.

Zur Gewährleistung eines funktionierenden Systems ist
zwingend gefordert, dass alle verwendeten Komponenten
von
einem Anbieter kommen.

Zur Leistung des AN gehören Lieferung, betriebsfertige
Montage aller Komponenten und Inbetriebnahme des
Systems.

Die Kabelverlegung, inklusive Verlegesysteme, Farbe
"schwarz", innerhalb des Aufzugsschachtes ist in der
Leistung
des AN inbegriffen. Alle für die Aufzugsanlage
erforderlichen
E-Zuleitungen bis zum Übergabepunkt am Schachtkopf für
die
Zentralentechnik werden durch die Elektro- und MSR-
Gewerke, nach Angaben des AN erbracht.
Leitungsvorhaltung
mit Überlänge 5,0m.

Die Installation der Zentralentechnik findet in dem
Steuerraum
(ELT-UV-Raum) in Ebene 04 statt.

Funktionsbeschreibung Netzausfall

Rauchabzugöffnung öffnet bei Netzausfall mechanisch
über
Federkraft. Bei Wiederkehr der Netzspannung schließt
die
Rauchabzugsöffnung automatisch und das System geht von
allein in den normalen Betriebszustand über.

Systemkomponenten

Das System besteht aus den folgenden Komponenten:

- Rauchansaugsystem in Verbindung mit einer
  Rauchabzugszentrale und Bedienstellen
- Rohrsystem zur Rauchansaugung im
  Aufzugsschacht
- Verschlusseinrichtung für bauseitige
  Entlüftungsöffnung
- automatische Schachtentlüftung
- mit der Anbindung auf die BMA

Meldungen Zentralen

- RWA-Alarm Aufzugsschacht
- Störung
- Meldung an BMZ
- Meldung an GLT

**01.01.0070 Entrauchungsanlage**
Basissystem mit Entlüftungsöffnung
Detektion : Rauch, Temperatur, CO2

Abmessungen der zu überwachenden Fahrschächte:

Grundfläche: 7,90 qm

1. Zentralgerät mit Rauchansaugsystem
Zentraleinheit mit EN54-20 zertifizierten
Rauchansaugsystem
und Filtereinheit - fertig montiert auf einer
Aluminium-Grundplatte. Zentrale inkl. der
Batterieversorgung
bis max. 72h.
Anbindung der Zentrale an GLT und BMZ.
Montage der Zentraleinheit erfolgt in Ebene 04 in
unmittelbarer
Nähe zum Aufzugschacht.

2. Rohrsystem zur Rauchansaugung
Ansaugrohrstrang aus Ø25mm Kunststoffrohr (Farbe
Schwarz),
ohne Zusatz von lösemittelhaltigen Klebstoffen und
Reinigern
durch Steckverbindungen zusammen zufügen. Länge über
die
gesamte Aufzugschachthöhe.

3. Entrauchungsöffnung
Verschlusseinrichtung für bauseitig erstellte
Entlüftungsöffnung als Dunkelklappe.

Lichte Rohbaumaße
(BxH) 760 x 620 mm

Wird eine Verringerung der Rohbauöffnung (mit
Isolierstoffen /
Schlosserarbeiten) wird nicht seperat vergütet und ist
mit in
dieser Position zu bepreisen.

Elektr. Jalousieklappe mit Sicherheitsstellantrieb und
Federrücklauf inkl. Steuerung.

Der Einbau der o.g. Klappe in der Öffnung Schachtwand
wird
durch den AN Aufzug vorgenommen.
Inkl. Wetterschutzgitter, Farbton nach Angabe
Architekt.

4. Automatiklüftung
Zeituhr gesteuerte automatische Lüftungsfunktion für
den
regelmäßigen Luftaustausch im Schacht.
Bedarfsorientiert
programmierbar. Die Sommer-Winterzeit-Umstellung
erfolgt
automatisch.
Versorgung über die Aufzugsteuerung
(24V DC / In 150 mA).

5. Kabelverlegung
Kabelverlegung der Motor- und sonstigen Leitungen
Im Aufzugsschacht gemäß Vorgabe des Herstellers.

Manuelle Auslöseeinheiten für den Schacht (2 Stück)
sind zu
liefern und zu montieren.

Bei der Verwendung eines Kabelkanal-Systems im
Aufzugsschacht zur Verkabelung von RWA-Komponenten, ist
das verwendete Kabel in abgeschirmter Ausführung zu
verlegen.
Menge: 2,000 St

#### Untertitel 01.02 KG 469 Sonstiges zur KG 460

**01.02.0010 Bemusterung**
Alle sichtbaren Teile der Aufzugsanlagen sind zu
bemustern,
gemäß Abstimmung zwischen AG, Architekt, Bauüberwachung
und AN, erforderlichen Anlagenelemente sind nach
terminlicher
Klärung zu liefern und für die Bemusterung
vorzubereiten.

Nach Vorgabe des AG als 1:1 Muster oder in Abstimmung
mit
Bauherrn als Produktdatenblatt mit Fotos.
Nach erfolgter Bemusterung sind die Elemente vom AN
abzutransportieren.

Für alle nicht sichtbaren Teile sind ebenfalls auch
Produktdatenblätter mit Fotos zu bemustern.
Alle zu bemusternden Teile sind in einer
Fabrikatsliste mit
Hinweis auf die Positionsnummer, die Anzahl sowie den
Einheits- und Gesamtpreis aufzunehmen und die
Bemusterungsergebnisse in dieser Liste fortzuschreiben.
Menge: 1,000 psch

**01.02.0020 Messprotokolle Technische Auslegung**
Technische Auslegung die
Abnutzungsvorräte sind so
auszulegen, dass innerhalb eines
Zeitraumes von mindestens 10
Jahren und 100.000 Fahrten p.a. mit
bestimmungsgemäßer Nutzung und
ordnungsgemäßer Wartung, kein
planmäßiger Austausch der einem
nicht abwendbaren Verschleiß
unterliegenden Bauteile:
- Treibscheiben
- Seilsysteme
- Türen
erfolgen muss;
die rechnerischen Nachweise der
Abnutzungsvorräte oder
entsprechende Bescheinigungen der
Vorlieferanten sind im Rahmen der
Werksplanung vorzulegen;

Fahr- und Qualitätsanforderungen
-  Tragseilspannung gemessen am
Tag vor Abnahme
-  Aufhängung 2:1  max.
Abweichung 12%
-  Messprotokoll der
Tragseilspannung
-  Die Tragseilspannung ist nach 6
Betriebswochen zu
  überprüfen und ggf. nachzustellen.
  Messprotokoll ausstellen
-  Ermittlung und Überprüfung der
Massen von Fahrkorb
  und Gegengewicht. Ein
Messprotokoll ist dem
  AG zu übergeben.
-  Lottabelle der
Hauptführungsschienen:
-  Messwertaufnahme alle 4m,
Abweichung des Stichmaßes +/- 1mm
über die
Förderhöhe, Verdrehung des
Schienenkopfes zum Stichmaß max.
0,3mm, Protokoll
bzw. Lottabelle ist der
Objektüberwachung zu übergeben.
Menge: 1,000 psch

**01.02.0030 Technische Unterlagen**
Mindestens nachfolgend
beschriebene Prüfbescheinigungen
und Dokumentationen sind bei der
Aufzugsabnahme vorzulegen:
-  Dokumentationen nach EN 13015
-  Prüfbuch mit allen erforderlichen
Berechnungen und
  Bescheinigungen
-  Aufzugs-Energiezertifikat nach VDI
4707
-  Sicherheitstechnische Bewertung
-  Parametersätze der
Aufzugsteuerung und des
  Frequenzumsetzers
-  Messprotokoll der
Tragseilspannung
-  Lottabelle der
Hauptführungsschienen
-  Einweisung AG-Personal in die
Aufzugsanlage und
  Maßnahmen zur
  Personenbefreiung aus Aufzügen
(Aufzugswärter)
- Störstrahlungsaussendung DIN EN
12015 und
  Störstrahlungsfestigkeit DIN EN
12016
- Schallschutz.
- Messung ISO 18738-1 der
Vibrationen und ruckartigen
  Bewegungen nach Prüfung der
Stromlaufpläne durch den
  AG und Betreiber der Anlage hat der
AN dem Betreiber
  Revisionspläne einzureichen,

Ein Satz Stromlaufpläne DIN A 4
einschl. Klemmen- und
Kabelbelegungspläne und Legenden
für die Anlage vor Ort DIN A 4
geheftet mit:
- Stromlaufpläne
- Klemmenbelegungspläne
- Kabelbelegungspläne
- Legenden/Bauteilstücklisten
- Originalpausen-Schaltpläne
- Anlagezeichnungen
- Techn. Beschreibungen von
Anlagenkomponenten
- Nachweis Bauartprüfung elektr.
Steuerung
- Wartungs- und Pflegeanleitung
- Instandhaltungsanweisung
- Parametersätze der
Aufzugsteuerung und des
  Frequenzumsetzers

Die Dokumentationsunterlagen
werden dem AG 14 Werktage vor der
Abnahme im DIN A 4 Aktenordner
2-fach übergeben und als CD-ROM,
DVD oder USB-Stick;
Schnittstelle DWG, erfolgt in
Abstimmung mit dem AG,

Unterlagen, bestehend aus:
- Bestandsplänen
- Betriebsanleitung mit Beschreibung
der
  Bedienungsvorgänge
- Wartungsanleitung mit Liste aller
Bauteile mit
  Angaben und Hersteller/Typ,
- Bestelldaten mit Leistungen, Maße,
Ersatzteile
- Anschrift, Telefon- und
Telefax-Nummer des
  Kundendienststützpunktes u.ä.,
- Beschreibung erforderlicher
Hilfsmittel und
  Hilfsstoffe, Sonderwerkzeuge,
  Schmierstoffe und
Reinigungsgeräte,
- Wartungs- und Inspektionsintervalle,
- Mess- und Prüfgrößen und die
erforderlichen
  Messgeräte,
- Angaben zur Qualifikation des
durchführenden
  Personals,
- Protokolle über vom AN
durchgeführte Funktions- und
  Leistungsmessungen sowie über
Schulungen des
  Bedienungspersonals,
- Abnahmebescheinigungen
durchgeführter behördlicher
  Abnahmen.
Menge: 1,000 psch

**01.02.0040 Werksplanung**
Der AN liefert nach Auftragserteilung seine Werk  und
Montageplanung auf Basis der Planungsunterlagen des
Fachplaners und den Architektenzeichnungen.

Bemusterung
Mit Vorlage der Kabinenzeichnungen erfolgt eine
Bemusterung
der Oberflächen, der Anzeigen- und Bedienelemente. Dazu
sind durch den AN entsprechende Handmuster und Fotos
vorzulegen.

Zeichnungen
Zeichnungen sind in folgenden Formaten vorzulegen:
Anlagenzeichnung M 1:50 ( keine allgemeinen
Dispositionspläne, sondern Projekt bezogene
Anlagenzeichnungen ) Darstellung aller Schachtwände (
Abwicklung ) mit Lage aller Schachteinbauteilen,
Festlegung
der Mittelachse im Aufzugsschacht
Bemassung auf NN Kabine mit Deckenspiegel M 1:20
Tableaus M 1:2
Das Angebot / Auftrag umfasst sofern erforderlich die
Erstellung bis zu 3 Revisionsversionen jeder
Zeichnung. (
Änderungen in den Zeichnungen sind einzuwolken )

Vor Montagebeginn ist dem Auftraggeber die
Ausführungsversion der Pläne zu übergeben. Die
Ausführung
darf ausschließlich nur auf Basis der letzten ohne
weiteren
Korrekturen erfolgen.

Diese Unterlagen werden vom AG, bzw. vom Fachplaner
geprüft und müssen bei Bedarf durch den AN überarbeitet
werden;

Die Werksplanung ist  nach Abstimmung mit der
Fachabteilung
zur Fertigung freizugeben,

Ausführung aller Leistungen erst nach Freigabe der
Werksplanung durch den AG!

Vor Fertigungsbeginn bzw. vor Beginn der
Montagearbeiten
muss die Genehmigung/Freigabe durch den AG erfolgen;

Der AN hat die Pflicht, die Bauausführungspläne,
Schalpläne
u.s.w. bezüglich der Bauleistungen für das Gewerk
Aufzüge zu
prüfen und Widersprüche zu seiner geplanten Ausführung
aufzuzeigen.
Menge: 1,000 psch

**01.02.0050 Revisionsunterlagen**
Revisionsunterlagen für die Aufzugs- und
Entrauchungsanlagen

1-fach, als Papiersatz im Ordner und digital als
Datensatz auf
USB-Gerät oder CD/DVD.

Dateiformat :

Zeichnungen : DWG (ACAD 2013), PLT, PDF

Übergabe der Anlagen zur Fördertechnik
Im Beisein des Auftraggebers inkl. der Einweisung des
Betreiberpersonals und Aushändigung aller
erforderlichen
Unterlagen, Betriebsanleitung, Installationsattest und
Wartungsbuch.

Ein Vorabzug der Revisionsunterlagen sind dem
Auftraggeber
2 Monat vor dem Abnahmetermin
abzugeben.

Die endgültigen Revisionsunterlagen sind dem
Auftraggeber 4
Wochen vor der abnahmereifen Fertigstellung zu
überreichen.
Menge: 1,000 St

**01.02.0060 Montagegerüste und Arbeitsbühnen**
Arbeits-, Schutzgerüste,
Montagebühnen und Leitern für alle
Montagen in Anzahl, Art und Höhe
entsprechend dem Arbeitsumfang
und Termin anfahren, aufbauen,
unterhalten, ggf umbauen, abbauen
und abfahren.

Die Gerüste müssen dem Stand der
Technik und den
Unfallverhütungsvorschriften sowie
den behördlichen Bestimmungen
entsprechen. Montagegerüste sind je
nach Anforderung einlagige
Arbeitsgerüste im Aufzugschacht, die
wandseitig befestigt oder aufgelagert
werden. Sie haben außer den
beschäftigten Personen und ihren
Werkzeugen auch das jeweils für die
Arbeiten erforderliche Material zu
tragen.

In Abhängigkeit von den
durchzuführenden Arbeiten bei der
Montage von Aufzugsanlagen sind
 Verankerungen
(Lastabtragungspunkte) für Gerüste
im
  Aufzugschacht,
 Anschlagpunkte für Hub- und
Zuggeräte und
 Anschlagpunkte für persönliche
Schutzausrüstungen
  gegen Absturz planerisch, statisch
und
  organisatorisch zu berücksichtigen

In die Preise sind alle anfallenden
Kosten für Berechnungen, Gebühren
o.ä. einzurechnen.

Die Abrechnung erfolgt über den
Montagezeitraum als pauschale.

Lieferung, Bereitstellung im
Montagezeitraum, Aufbau und Abbau.
Menge: 1,000 psch

*Hinweis*

**01.02.0070 Probebetrieb**
Nach Inbetriebnahme ist mit dem AG
ein Probebetrieb der Aufzugsanlage
vorzunehmen und abzustimmen.

Der Zeitraum ist mit dem AG und der
OÜ abzustimmen.
Menge: 1,000 psch

**01.02.0080 Begleitung Abnahme technischer Sachverständiger und FW Bielefeld**
Abnahme technischer Sachverständiger für die Aufzugs-
und
Entrauchungsanlagen, sowie Teilnahme an
Feuerwehrabnahme.

Einberufung und Teilnahme an der Abnahme des durch den
Bauherrn beauftragten technischen Sachverständigen und
feuerwehr Bielefeld.
Die Leistung umfasst u.a. :
- Koordination Termin mit technischer Bauleitung
- Beistellung Begleitpersonal
- Fertigstellung und Abstimmung der für die Abnahme
erforderlichen Anlagenunterlagen mit dem technischen
Sachverständigen im Vorfeld der Abnahme.

Der AN organisiert sämtliche für die Abnahmen
notwendigen
Maßnahmen und Koordinationen / Einbindungen anderer
Gewerke etc.

Diese Position ist ohne Kosten für Sachverständiger
einzukalkulieren. Der Sachverständiger wird vom AG
bestellt.
Menge: 3,000 t

**01.02.0090 Inbetriebnahme**
Für die im LV beschrieben Leistungen sind
vollumfängliche
Inbetriebnahmen durchzuführen.

Die Inbetriebnahmen sind im Regelfall im Beisein der
Fachbauüberwachung durchzuführen. Eine Teilnahme des
Betreibers muss bei der Inbetriebnahme ermöglicht
werden, um einen reibungslosen Ablauf der späteren
Inbenutzungsnahme durch den Betreiber zu gewährleisten.

Vor der Inbetriebnahme bzw. Inverkehrbringung des
Aufzugs
sind sämtliche Prüfungen, die erforderlichen
Funktionstests, die
Ein- und Nachregulierung aller Komponenten, die Messung
relevanter Kennwerte usw. durchzuführen und
schriftlich zu
dokumentieren.
Dabei sind sämtliche Umgebungsbedingungen der
Aufzuganlage und mit dieser direkt und/oder funktional
verbundener externer Sicherheitseinrichtungen und
Rahmenbedingungen im Einklang mit der jeweiligen
Landesbauordnung zu prüfen.
Die hierfür ggf. erforderliche Mitwirkung des
Betreibers und
anderer Auftragnehmer ist vom AN frühzeitig,
mindestens aber
3 Monate vor der Prüfung vor Inbetriebnahme
anzufordern.

Die Durchführung der Prüfungen, der Inbetriebnahme und
die
Vorlage der mangelfreien Prüfberichte und
Dokumentationen
sind wesentliche Abnahmevoraussetzungen.

Im Rahmen dieses Leistungsumfanges gehört
die Mitwirkung an den Interaktionstests, soweit sie
diese
Leistung berühren, sowie an allen thematisch hiermit im
Zusammenhang stehenden Besprechungen dazu. Zum
Erreichen erfolgreicher Interaktionstests ist
sicherzustellen, das
alle erforderlichen Anlagenbestandteile,
Anlageneinrichtungen,
1:1-Tests, Funktionstest, etc. erfolgreich errichtet,
eingerichtet
und erprobt wurden und das sich die installierten
Anlagenteile
in
dieser Vergabeeinheit vor jedem Test in einer
definierten
Position befinden. Weiterleitungen von Alarmen oder
Störungen
eigener Subsysteme an Dritte sind vor den Tests zu
deaktivieren bzw. anzumelden, um kostenpflichtige
Einsätze zu
verhindern (z.B. Weiterleitung Brandalarm an Feuerwehr
oder
EMA an Polizei). Alle hieraus entstehenden Kosten bei
Nichtbeachtung hat der AN zu tragen.

Die Tests sind durch den AN mit geeignetem Personal zu
begleiten, das berechtigt und in der Lage ist,
Bedienhandlungen
an den durch den AN errichteten Anlagen durchzuführen.
Menge: 1,000 psch

**01.02.0100 Einweisung Bedienpersonal**
Das Bedienpersonal (Betreiber und Nutzer) sind nach
durchgeführter Inbetriebnahme und vor der Abnahme in
Aufbau, Funktion und Handlungs-/Bedienmöglichkeiten der
vollständig funktionierenden Anlagen einzuweisen.

Grundlage für die Einweisungen sind Revisionsunterlagen
mit
-  Plänen und Schema
-  Anlagen und Funktionsbeschreibung
-  Bauteildokumenten
-  Wartungsanweisungen
- Wartungstabelle, chronologisch mit Verweis auf
 sicherheitsrelevante Wartung.
Es ist ein Vorabzug der Revisionsunterlagen
vorzuhalten.

Folgende Angaben müssen im Einweisungsprotokoll
enthalten sein:
-  Projektname
-  Gebäude/Bauteil
-  Gewerk/Leistung
-  Firma
-  Einweisender
-  Datum
-  Zeitangabe
-  Teilnehmer

Die Einweisung muss folgenden Inhalt erfüllen
Inhalt der Einweisung:
a) Allgemein
-  Vorstellung der Revisionsunterlagen
-  Örtliche Lage der diversen Anlagenteile
-  Erläuterung Anlagenschema
-  Beschilderung, Kennzeichnung der Feldgeräte
-  Hinweise zu Sicherheitsvorschriften /
Unfallverhütungsvorschriften
b) Anlagenaufbau/Grundlagen des Betreibens
- Erläuterung Anlagenaufbau, wichtige Komponenten und
 Abhängigkeit zu Drittgewerken
-  Erläuterung zu Wartungsarbeiten, -intervallen und
 Inspektionen
- Hinweis auf zu führende Betriebsbücher
-  Erläuterung zu notwendigen Hygienemaßnahmen
-  Erläuterung zu
Einstellwerten/Füllmengen/Betriebsstoffe
-  Hinweis zu Service und Notfallnummern/Adressen
c) Sicherheitstechnische Funktionen
-  Hinweise und Erläuterung zu wichtigen Überwachungs-
und
Sicherheitseinrichtungen
-  Einweisung in die Wiederinbetriebnahme nach
 Störbeseitigung
-  Einweisung in die Beseitigung/Quittierung einer
Störung
 (Fehlersuchtabelle / Störbeseitigungsmatrix)
d) Bedienung und Betrieb der Anlagen
-  Bedienungs-, Wartungs- und Handlungsmöglichkeiten
-  Darstellung der Grenzen und Benennung von
Grenzwerten
-  Einweisung in die Programmbedienung und
 Datensicherungsfunktion
-  Erläuterung der möglichen Anlagenzustände
-  Einweisung in die Außerbetriebnahme der Anlagen
-  Einweisung in die Inbetriebnahme der Anlagen
-  Einweisung in die Auswertung einer angezeigten
Störung
-  Pflege und Reinigung, Benennung geeigneter
 Reinigungsmittel
-  Benennung der Wartungsintervalle

Die Einweisung des Betriebspersonals erfolgt in zwei
Gruppen
an verschiedenen Tagen. Es ist jeweils von bis zu 8
einzuweisenden Personen und von bis zu 2 Stunden
auszugehen.
Menge: 1,000 psch

**01.02.0110 Einweisung Bedienpersonal**
Wie zuvor jedoch als (Wiederholungs-)Einweisung.

Zu bepreisen ist eine Einwesung, an einem Tag für bis
zu 8
Personen mit einer Dauer von 2 Stunden.

Mögliche Kosten für Anreise und Übernachtung sind mit
dieser
Position abgegolten.
Menge: 1,000 psch

**01.02.0120 Unterweisung für Personenbefreiung**
Eine Unterweisung für Personenbefreiung ist
durchzuführen

inkl. Individuelle Unterweisung des Aufzugstyp
inkl. Anreise für die Dauer der Unterweisung
Menge: 2,000 psch

**01.02.0130 Erstellung und Fortschreibung eines Bauablaufplanes**
Erstellung und Fortschreibung eines detaillierten
Bauablaufes sowie eines dezidierten Montagekonzeptes
mit Terminbezug sämtlicher Leistungen der VE 4046 mit
folgenden Inhalten:
- Darstellung der Terminabläufe als Gantt-
Balkendiagramm
- Vernetzten der Abhängigkeiten und Reihenfolge aller
auszuführenden Vertragsleistungen
- Ermittlung und Darstellung des Kritischen Pfades
- Aufstellen des Bauablaufplanes im Format .mpp
- Übergabeformate an den Auftraggeber in .mpp und .pdf
- Integration der Termine aus dem Fristenblatt als
Meilensteine
- Vorschlag von detaillierten und fachgerechten
Kompensationsmaßnahmen bei Verzögerungen im
Bauablauf zur Abstimmung mit der OÜ
- Wöchentliche Übergabe eines 3- Wochenausblickes als
Auszug der Bauablaufplanung
- Wöchentliche Fortschreibung einschl. wöchentlicher
Übergabe an den Auftraggeber
- Aufstellen eines wöchentlichen Soll/Ist-Vergleiches
einschl. wöchentlicher Übergabe an den Auftraggeber
- Alle elektronischen Übergaben erfolgen durch
Einstellen in das Dokumentenmanagementsystem
(Poolarserver) des Auftraggebers
Menge: 1,000 psch

**01.02.0140 Baubetrieb / Bauauskleidung**
Der Lastenaufzug soll im Baubetrieb als Bauaufzug
genutz
werden. Die anfallenden Kosten für folgende Leistungen
sind
mit in dieser Position zu berücksichtigen.

Bauauskleidung
Vorgezogene Inbetriebnahme zur temporären Nutzung des
Aufzugs im Baubetrieb
Bauwartung sowie regelmäßige Kontrollen nach
Betriebssicherheitsverordnung (BetrSichV) sind während
der
Nutzung im Baubetrieb

Bauseitige Provisorien werden entfernt und bauseitige
Anforderungen gemäß des
Konformitätsbewertungsverfahren
Erneute Sichtabnahme nach der Bauphase
alle sonstigen Kosten, die der Auftragnehmer zur
ordnungsgemäßen Durchführung der Bauaufgabe zu
erbringen hat
Menge: 1,000 psch

**01.02.0150 Vorhaltung Baubetrieb**
Vorbeschriebene Bauauskleidung und Bauwartung inkl.
Kontrollen vorhalten für die aufgeführten Wochen.
Menge: 36,000 Wo

**01.02.0160 Beschriftung der Aufzugsanlagen**
Die Beschilderung erfolgt nach gültigen
DIN-Vorschriften.

Die Beschriftung der Notrufanleitung muss in Deutsch
und
Englisch in der Aufzugskabine angebracht
sein. Zusätzlich muss auch der Hinweis "Aufzug im
Brandfall
nicht benutzten!" ebenfalls in Englisch aufgeführt
sein. "In Case
of Fire, do not use Elevator!"
Menge: 1,000 psch

*Hinweis*
Bei Ausführungen von Leistungen, die
nicht Bestandteil
dieses LV's, aber zur vertraglichen
Erfüllung dienen
und auf Anordnung oder mit
Zustimmung des Auftraggebers
auszuführen sind, werden
nachstehend angebotene
Stundenlohnarbeiten nur mit
ausdrücklicher schriftlicher
Zustimmung der Bauleitung zulässig !

Verrechnungssätze werden gegen
Nachweis vergütet.
Anzubieten sind für die jeweilige
Arbeitskraft
Verrechnungssätze, in denen
aufgegliedert
- Lohn- und lohngebundenen Kosten
- betriebliche Gemeinkosten
- Baustellengemeinkosten (einschl.
Fahrkosten zur Baustelle enthalten
sind.
Zuschläge für Überstunden(
Mehrarbeit, Nacht-, Sonn- un
Feiertagsarbeit sind in die
Verrechnungssätze nicht
einzubeziehen, sondern gesondert
nachzuweisen.

**01.02.0170 Obermonteur- Stundenlohnarbeiten**
wie vor beschrieben
Menge: 10,000 h

**01.02.0180 Monteur- Stundenlohnarbeiten**
wie vor beschrieben
Menge: 10,000 h

**01.02.0190 Helfer- Stundenlohnarbeiten**
wie vor beschrieben
Menge: 10,000 h

**01.02.0200 Personenbefreiung aus Aufzugsanlagen**
Der Auftragnehmer (AN) übernimmt im Bedarfsfall die
Personenbefreiung aus Aufzugsanlagen, sofern eine
Befreiung
durch das Personal des Auftraggebers (AG) nicht
möglich ist
(siehe Wartungsvertrag - Anlage zum LV).

Die Personenbefreiung erfolgt ausschließlich nach
Auslösung
eines Notrufes aus der Aufzugskabine über die
aufgeschaltete
Notrufzentrale des AN und nach erfolgloser Alarmierung
bzw.
Feststellung der Nichtverfügbarkeit des
Bereitschaftsdienstes
des AG gemäß festgelegter Meldekette.

Der Leistungsumfang umfasst insbesondere:
Entgegennahme und Bewertung des Notrufes
Alarmierung und Einsatz eines fachkundigen
Bereitschaftsdienstes
Anfahrt zur Aufzugsanlage
Durchführung der Personenbefreiung unter Beachtung der
geltenden technischen Regeln, insbesondere TRBS 2181
Betreuung der eingeschlossenen Personen bis zur
Befreiung
Wiederherstellung eines sicheren Zustands der
Aufzugsanlage (keine Instandsetzung)
Dokumentation des Einsatzes und Rückmeldung an den AG

Die Abrechnung erfolgt je tatsächlich durchgeführter
Personenbefreiung gemäß Pauschalpreis.
Menge: 1,000 psch

*Hinweis*
Der AN erbringt die erforderlichen Wartungs- und
Inspektionsleistungen einschließlich erforderlicher
kleiner
Instandsetzungsarbeiten nach Maßgabe des beiliegenden
Vertrags für Wartung und Inspektion (AMEV-Vertrag).

**01.02.0210 Wartungskosten im 1. Gewährleistungsjahr + Notrufentgegennahme**
Wartung der Aufzugsanalgen inklusive der
Notrufentgegennahme im 1. Gewährleistungsjahr gemäß
Wartungsvertrag (s. Anlage zum LV).
Menge: 1,000 Psch

**01.02.0220 Wartungskosten im 2. Gewährleistungsjahr + Notrufentgegennahme**
Wartung der Aufzugsanalgen inklusive der
Notrufentgegennahme im 2. Gewährleistungsjahr gemäß
Wartungsvertrag (s. Anlage zum LV).
Menge: 1,000 Psch

**01.02.0230 Wartungskosten im 3. Gewährleistungsjahr + Notrufentgegennahme**
Wartung der Aufzugsanalgen inklusive der
Notrufentgegennahme im 3. Gewährleistungsjahr gemäß
Wartungsvertrag (s. Anlage zum LV).
Menge: 1,000 Psch

**01.02.0240 Wartungskosten im 4. Gewährleistungsjahr + Notrufentgegennahme**
Wartung der Aufzugsanalgen inklusive der
Notrufentgegennahme im 4. Gewährleistungsjahr gemäß
Wartungsvertrag (s. Anlage zum LV).
Menge: 1,000 Psch

USt %: 19,00
